# SAH Eschweiler-Wiederaufbau Urologie
Angebotsaufforderung (GAEB DA XML 3.1, DA83)
Projekt: 13098
Beschreibung: Wiederaufbau und Erweiterung Urologie nach Hochwasserschaden
Währung: EUR
Bieterkommentare zugelassen: ja
Auftraggeber: St.-Antonius-Hospital Eschweiler gGmbH, Dechant-Deckers-Straße 8, 52249 Eschweiler, Ansprechpartner Peter Hering, Telefon +49 2403 762895, Fax +49 2403 761949, E-Mail peter.hering@sah-eschweiler.de
Erstellt mit: GXML Toolbox V3.3 R20230829, iTWO_64 V25.0.891, 18.09.2026

## Allgemeine Vorbemerkungen
Allgemeine Vorbemerkungen

1. Projektorganisation

1.1 Allgemein
Die Beteiligten werden wie folgt bezeichnet:
Auftraggeber (AG)
Auftragnehmer (AN)

1.2 Projektleiter, Fachbauleiter
Der AN hat einen verantwortlichen deutschsprachigen Projektleiter bzw. Fachbauleiter und dessen Vertreter für seine Gewerke schriftlich zu benennen, die während der Ausführungszeit des AN die Planung, Bestellung und Durchführung der eigenen Leistungen überwachen, koordinieren und als ständige Ansprechpartner für die Bauleitung des Auftraggebers zur Verfügung stehen. Von den benannten Fachbauleitern muss während der gesamten Ausführungszeit mindestens einer auf der Baustelle anwesend sein. Der AN bzw. dessen Fachbauleiter ist diesbezüglich auch für alle Leistungen verantwortlich, die er an Nachunternehmer vergeben hat. Ein Wechsel der Fachbauleitung ist dem AG unverzüglich mitzuteilen.

2. Projektbeschreibung

Lage des Baugrundstücks
Land: NRW
Stadt/Gemarkung: Eschweiler
Flur: 27
Flurstück: 403
Straße: Dechant-Deckers-Straße 8

Die Leistungsbeschreibung umfasst den Wiederaufbau und die Erweiterung der Urologie des St.-Antonius-Hospitals Eschweiler, welche durch das Hochwasserereignis 07/2021 stark beschädigt worden ist. Die Urologie wurde direkt nach dem Hochwasser nahezu vollständig entkernt und ist seitdem außer Betrieb.

Die Urologie befindet sich auf der Rückseite (Südseite) des Bettenhauses im Untergeschoss des Behandlungstrakts 2 (BH 2), eines zweigeschossigen Anbaus, der auf beiden Etagen über einen Verbindungsgang mit dem Bettenhaus verbunden ist. Vom Hochwasser betroffen war nur das Untergeschoss. Das Erdgeschoss des BH 2 ist und bleibt während der gesamten Baumaßnahme in Betrieb und ist nicht Bestandteil der Baumaßnahme. Lediglich einzelne technische Anlagen und Leitungen werden im Erdgeschoss ausgeführt.

Das UG von BH 2 ist ein Massivbau, errichtet 1970. Die Aufstockung um das EG erfolgte 2004. Das Erdgeschoss ist punktuell auf den tragenden Wänden des Untergschosses aufgelagert. Vollflächig unterhalb des BH 2 liegen Kriechkeller.

Das Untergeschoss wird wesentlich umstrukturiert, ein Großteil der Innenwände sowie die nördliche Außenwand werden abgebrochen, an dieser Stelle zwischen BH 2 und Bettenhaus wird die Urologie erweitert. Die Bestands-Bruttogrundfläche von ca. 800 m² wird um ca. 200 m² erweitert. Die Erweiterung wird als Massivbau aus Stahlbetonwänden und -decke ausgeführt. Auf dem Flachdach der Erweiterung werden die Lüftungsgeräte sowie eine Pumpenarmaturengruppe angeordnet. Für Wartungsarbeiten erhält die Erweiterung an der Ostseite einen einläufigen Treppenturm. Wartungssteg / Unterkonstruktion der technischen Anlagen auf dem Dach sowie der Treppenturm werden als Stahl-Konstruktion ausgeführt. Die Erweiterung hat an der Nordseite eine Aussparung für die Stütze der Hubschrauber-Landeplattform, die über dem Bettenhaus ausgeführt ist.

Für Abtragung der Lasten aus dem Erdgeschoss sind neue Abfangungen erforderlich. Zusätzlich müssen zur Aussteifung des Gebäudes mehrere Wandkreuzverbände ausgeführt werden. Die Abfangungen mittels Trägern und Stützen sowie die Wandkreuzverbände werden weitestgehend als Stahlkonstruktionen ausgeführt, die brandschutztechnisch zu verkleiden sind.

Die Urologie erhält Büro-, Besprechungs-, Behandlungsräume, zwei OP's, eine Holding-Area und zwei Röntgenräume inkl. der erforderlichen Nebenräume. Der Verbindungsgang zum Bettenhaus wird als notwendiger Flur ausgebildet. Die Urologie wird aus zwei Nutzungseinheiten bestehen, die Trennwände und Türen zwischen diesen Nutzungseinheiten haben entsprechende Brandschutz-Anforderungen.

Die Fenster der Urologie wurden direkt nach dem Hochwasser ausgetauscht. Sie sollen weitestgehend erhalten bleiben. Die Bestandsaußenwände erhalten ebenso wie der Erweiterungsanbau eine WDVS-Fassade, die an das Dach oberhalb des Untergeschosses umlaufend anzuarbeiten ist.

Eschweiler befindet sich in Erdbebenzone 3, das Baugelände hat Baugrundklasse B, Untergrundklasse T. Die Bauteile müssen für die Erdbebenzone 3 entsprechende Zulassungen haben.

Der Außenbereich der Urologie wird an der West- und Südseite durch Schotter- und Asphaltflächen, an der Ostseite durch Pflasterflächen und an der Nordseite durch Rasen-, Schotter- und Rasengittersteinflächen gebildet. Das Gelände weist nur geringes Gefälle auf. Die Geländehöhe liegt umlaufend zwischen ca. 136,60 m und 137,20 m üNHN.

3. Baustellenzufahrt /-einrichtung

3.1 Zufahrt zur Baustelle erfolgt von Westen über die Dechant-Deckers-Straße, von dort über die schmale Hospitalgasse südlich des Karnkenhausgeländes. Östlich von BH 2 liegt die Warenanlieferung des Krankenhauses, die dauerhaft freizuhalten ist. Firmenfahrzeuge dürfen auf dem Baugelände auf der Ost- oder Westseite der Urologie nur nach Absprache mit der örtlichen Bauleitung und zum kurzzeitigen Be- und Entladen in den im Baustelleneinrichtungsplan hierfür vorgesehenen Bereichen abgestellt werden.

3.2 Material- oder Mannschaftscontainer können nur etwas abseits nordöstlich der Baustelle / östlich des Bettenhauses auf der Schotterfläche des früheren Hubschrauberlandeplatzes aufgestellt werden. Hier werden vom Bauherren Sanitärcontainer zur Verfügung gestellt. Die Flächen direkt an der Urologie sowie auf dieser Schotterfläche sind begrenzt. Das Aufstellen von Containern sowie größere Anlieferungen sind zwingend mit der Bauleitung und dem Bauherrn abzustimmen. Flächen und Zuwegung sind dem Baustelleneinrichtungsplan zu entnehmen.

3.3 Flucht- und Rettungswege, Feuerwehrzufahrten und alle notwendigen Zuwegung zu den vorhandenen Krankenhauseinrichtungen sind jederzeit freizuhalten. Privat-Kfz der Firmenmitarbeiter sind grundsätzlich außerhalb des Krankenhaus- und Baustellengeländes abzustellen. Bei Zuwiderhandlungen werden die Fahrzeuge kostenpflichtig abgeschleppt.

3.4 Auf dem Krankenhausgelände gilt für Baustellenfahrzeuge Schrittgeschwindigkeit. Rettungsfahrzeuge haben stets Vorfahrt. Dies ist insbesondere im Bereich der Ein-/Ausfahrt zur Hospitalgasse zu berücksichtigen.

3.5 Lieferungen sind dem AG und der Bauleitung anzumelden. Bei nicht angemeldeten Lieferterminen ist die Einfahrt und Anlieferung mit Abladen nur möglich, sofern die reguläre Baustellenabwicklung dies ohne Beeinträchtigung zulässt. Es besteht kein Anspruch auf
eigenmächtig gesetzte Liefertermine der AN.

3.6 Die Bodenplatte des Untergeschosses liegt ca. auf gleicher Höhe des Geländes, die Urologie kann daher stufenlos erschlossen werden. Zugänge gibt es an der Ostseite und am Verbindungsgang an der Westseite. Im Zuge der Baumaßnahme wird ein zusätzlicher Zugang am Verbindungsgang zur Ostseite hergestellt. Der Zugang zum Bettenhaus ist während der Baumaßnahme aus hygienischen Gründen untersagt.

3.7 Oberhalb des Bettenhauses und des geplanten Anbaus liegt die Hubschrauberlandeplattform des Krankenhauses. Um den Hubschrauberverkehr nicht zu beeinträchtigen, kann die Baustelle nur mit Mobilkränen bedient werden.

3.8 Das Beseitigen der vom AN verursachten Verschmutzungen aller beanspruchten Verkehrsflächen ist laufend durchzuführen. Die Baustelle ist arbeitstäglich aufzuräumen. Stoffe und Bauteile sind ordnungsgemäß zu sortieren und außerhalb der Verkehrswege auf den zugewiesenen Flächen zu lagern.
3.9 Bauseits werden Bauzaun, allgemeine Sicherungseinrichtungen, Baubeleuchtung der Hauptverkehrswege, Sanitärcontainer sowie je ein zentraler Baustrom- und Bauwasseranschluss zur Verfügung gestellt (siehe Baustelleinrichtungsplan).

3.10 Seitens des AG werden Anschlussmöglichkeiten für Baustrom und Bauwasser zur Verfügung gestellt. Kosten für Strom und Wasser
werden anteilig in Abzug gebracht.
Max. Anschlusswerte Baustrom: 400 V ; 16 A
Leitung Bauwaser: 3/4" ; 4 Bar
Verbindende Leitungen zwischen Übergabestelle und Verwendungsstellen hat der AN für sich selber vorzusehen, zu unterhalten und abzubauen.

3.11 Ein Sicherheitsdienst ist im Baustellenbereich nicht vorhanden. Der AN ist für den sachgemäßen Verschluss seiner Bauunterkünfte, Arbeitsgeräte, Materialien, usw. und deren Sicherheit alleinig verantwortlich.

4. Arbeitszeiten / Lärmschutz / Erschütterungen

4.1 Die Arbeiten sind bei laufendem Krankenhausbetrieb durchzuführen. Der Lage der Baustelle in einem Sondergebiet "Krankenhaus" und die Lage unterhalb einer laufenden Krankenhausstation ist in besonderer Weise Rechnung zu tragen.

4.2 Auf dem Gelände des St.-Antonius-Hospitals Eschweiler kann zu folgenden Zeiten gearbeitet werden:
Kernarbeitszeit: Montags bis Samstag von 06.00 Uhr bis 20.00 Uhr
Lärmintensive Arbeiten: 07.00 Uhr bis 12.00 Uhr und 13.00 Uhr bis 19.00 Uhr
So.- und Feiertage: nur in Ausnahme in Abstimmung mit AG und Bauleitung

4.3 Auf dem Krankenhausgelände ist nach Möglichkeit nur mit geräuscharmen Baumaschinen zu arbeiten. Jegliche vermeidbaren Lärmquellen sind zu verhüten bzw. zu vermeiden.
4.4 Sollen Arbeiten ausgeführt werden, bei denen mit Vibrationen / Erschütterungen zu rechnen ist, sind diese mindestens 3 Werktage vorher bei dem AG anzumelden.

5. Sicherheit / SiGeKo

5.1 Für die Umsetzung der Baustellenverordnung ist seitens des AG ein bevollmächtigter Dritter eingesetzt. Die Eigenverantwortlichkeit des Unternehmers bezüglich der Einhaltung der UVV, ArbSchG, sowie
sämtlicher Gesetze und Verordnungen sind hierdurch nicht berührt.

5.2 Die vom SiGeKo in Abstimmung mit den zuständigen Behörden verfasste und vom AG eingesetzte Baustellenordnung wird durch den AN anerkannt und im Auftragsfall Vertragsbestandteil.

5.3 Der AN hat Bauunfälle, bei denen Personen- oder Sachschaden entstanden ist, dem AG, der Bauleitung und dem SiGeKo unverzüglich mitzuteilen.

5.4 Jeder vor Ort tätige Mitarbeitende hat sich arbeitstäglich vor Arbeitsbeginn per Listeneintrag anzumelden.

6. Technische Norm- und Qualitätsmerkmale

6.1 Wird bei einer Position ein anderes als das ausgeschriebene Leitfabrikat angeboten, so ist das Produkt eindeutig zu bezeichnen und die Gleichwertigkeit mit Abgabe des Angebotes, durch Vorlage von Datenblättern, Prüfzeugnissen, etc., nachzuweisen.

6.2 Im Leistungsverzeichnis sind teilweise Positionen produktbezogen mit dem Zusatz "oder gleichwertig" ausgeschrieben. Macht der Bieter keine Angabe, gilt das im Leistungsverzeichnis genannte Fabrikat als angeboten.

## 05 Trockenbau
Datum: 18.09.2026
EP-Anteile: Lohn; Material; Geräte; Sonstige

### Bereich 01 Allgemeine Leistungen

#### Abschnitt 01.01 Technische Bearbeitung

**01.01.0010 Prüffähige Werkstattzeichnungen, Montagepläne erstellen**
*** Pauschalposition
Erstellen von prüffähigen Werkstattzeichnungen, Montageplänen einschl. aller Anschlussdetails auf Grundlage der Architektenwerkplanung und den Vorgaben des Brandschutzes, inkl. der erforderlichen Bestandsaufmaße vor Ort, für alle nachfolgenden Titel / Bauteile mit Brandschutzanforderungen anfertigen, sowie die im Zuge der Prüfung und Planfreigabe durch die beteiligten Planer auftretenden Änderungen eintragen und fortschreiben. Die Unterlagen sind dem AG oder dessen Vertreter in digitaler Form (PDF) vor Produktionsbeginn zur Genehmigung vorzulegen.
Die Vorlage muss innerhalb von 4 Wochen nach Auftragsvergabe erfolgen.

Betrifft sämtliche Bauteile mit Brandschutzanforderungen.
Abgerechnet wird als Pauschale.
Menge: 1,000 psch
Kostengruppe DIN 276 2018-12: 399

**01.01.0020 brandschutztechnischer Nachweis Beplankung Stahlbauteile, Trennwände und abgeh. Decken**
*** Pauschalposition
brandschutztechnischer Nachweis Beplankung Stahlbauteile, Trennwände und abgeh. Decken
Erstellen der brandschutztechnischen Nachweise auf Grundlage der ausgeschriebenen, bzw. im Zuge der Werkstattplanung durch den AN erstellten Planunterlagen, für alle von ihm zu erstellenden Bauteile, Beplankungen, Verkleidungen mit Brandschutzanforderungen.

Die Unterlagen sind dem AG oder dessen Vertreter in 2- facher Ausfertigung in Papierform und digital (PDF) vorzulegen.
Menge: 1,000 psch
Kostengruppe DIN 276 2018-12: 399

**01.01.0030 Dokumentationsunterlagen**
*** Pauschalposition
Erstellen einer Dokumentation über alle vom AN ausgeführten Leistungen und zur Ausführung eingesetzten Bauteile und Systeme.  Die Dokumentation ist spätestens 14 Tage vor Beantragung des Abnahmetermins zu erstellen und dem AG zu übergeben (2-fach in Papierform und digital als pdf- Datei).

Die Unterlagen sind in geeigneter Form (z.B. Standordnern) mit Angabe des Bauvorhabens und der Bauleistung versehen zu übergeben. Die Dokumentation soll beinhalten:
- Deckblatt mit Firmenadresse und Ansprechpartner
- Inhaltsverzeichnis
- Pflege- und Wartungsanleitungen
- Bedienungsanleitungen
- Produktliste der eingebauten Materialien und Bauteile  gegliedert nach Verwendungszweck, Fabrikat, Typ inkl. der zugehörigen Datenblätter
- Zulassungs- und Prüfzeugnisse
- Übereinstimmungsnachweis: Leistungserklärung bzw. Konformitätserklärung
- Verwendbarkeitsnachweise: abZ, abP, ZIE bzw. CE, ETA, gültig zum Zeitpunkt der Abnahme
- Fachunternehmererklärung
- Fachbauleitererklärung
- Abnahme und Prüfprotokolle

Der AG kann bei Fehlen wichtiger Teile dieser Unterlagen die Abnahme verweigern
Menge: 1,000 psch
Kostengruppe DIN 276 2018-12: 399
DIN276-1_08: 397

### Bereich 02 Trockenbauarbeiten - Wände

#### Abschnitt 02.01 Trennwände ohne Brandschutzanforderungen

*Hinweis: Ausführungsbeschreibung Trennwände ohne Brandschutzanforderungen*
Ausführungsbeschreibung

Mindestanforderungen nichttragende innere Trennwände ohne besondere Brandschutzanforderungen:

Nichttragende innere Trennwand DIN 18183-1, DIN 4103-1 oglw., Einbaubereich 1 DIN 4103-1 (Bereiche mit geringer Menschenansammlung) oglw., Höhe bis 4 m (sofern nicht anders im LV-Text angegeben)
Dicke: gemäß Positionstext
bewertetes Schalldämm-Maß: gemäß Positionstext
Baustoffklasse DIN 4102-1 mind.  A2 (nichtbrennbar) oder gleichwertige Klassifizierung nach DIN EN 13501-1
mit Grenzwerten für Ebenheitsabweichungen mit erhöhten Anforderungen DIN 18202 Ausgabe 2019-07 Tabelle 3 Zeile 4 und 7 oglw.
Deckenanschluss gleitend, wird gesondert vergütet
Unterkonstruktion aus verzinkten Stahlblechprofilen DIN EN 14195 und DIN 18182-1 oglw., als Einfachständerwerk (sofern nicht anders im LV-Text angegeben)
Korrosivitätskategorie: gemäß Positionstext
Profilbreite in Abhängigkeit der Wandstärke/ des Wandtyps:
CW/UW 100 bei Wandstärken 150 mm
CW/UW 75 bei Wandstärken 125 mm bzw. bei den Doppelständerwänden
Ständerachsabstand 625 mm (sofern nicht anders im LV-Text angegeben)
Dämmschicht aus Mineralwolle MW DIN EN 13162 oglw., Rohdichte 50 kg/m3, Anwendungsgebiet DIN 4108-10 WTR oglw., einlagig, Schmelzpunkt größer 1000 Grad C, DIN 4102-17 oglw.,
Dämmschichtdicke in Abhängigkeit der Wandstärke:
80 mm bei CW/UW 100, Wandstärke 150 mm
60 mm bei CW/UW 75, Wandstärke 125 mm,
Beplankung beidseitig, aus Gipsplatten DIN 18180 und DIN EN 520 oglw.,
Bauplatten Typ: gemäß Positionstext
2-lagig, Plattendicke 12,5 mm, befestigen mit Schnellbauschrauben DIN EN 14566 und DIN 18182-2 oglw.,
Spachtelung Qualitätsstufe Q2

Ausführung gemäß Zeichnung, siehe Zeichnungs-Nr.
13098-AA GR030 Grundriss UG
13098-AA ÜP380 Trockenbau Übersicht

**02.01.0010 GKB 01_Trennwand als Doppelständerwand H 4m D 280mm UK Stahlblechprofil verz Doppelständerwerk Mineralwolle 2xMW D 60mm Gipspl. Baupl. A D 12,5+12,5mm Q2**
Nichttragende innere Trennwand gemäß Ausführungsbeschreibung
Ausführung als Doppelständerwand

Wandstärke: ca. 280 mm
Doppeltständerwerk CW/UW 75
mit ca. 80mm Abstand zwischen den beiden Ständerreihen, Metallständer durch Laschen zug- und druckfest verbunden
Korrosivitätskategorie: C1
Dämmschichtdicke je Seite 60mm (2x 60mm)
die Ständer sind so zu setzen, dass VK der beplankten Wände bündig an die verputzte Stahlbetonwand anschließt

beidseitig: Bauplatten GKB / Typ A, 2-lagig

Wandtyp GKB 01 gemäß Zeichnung
13098-AA ÜP380 Trockenbau Übersicht
Einbauort: Achse 1, Anschluss Anbau-Bestand
Menge: 15,000 m2
Kostengruppe DIN 276 2018-12: 342

**02.01.0020 GKB 02_Trennwand als Doppelständerwand H 4m D 215mm 56dB UK Stahlblechprofil verz Doppelständerwerk Mineralwolle 2xMW D 60mm Gipspl. Baupl. A D 12,5+12,5mm Q2**
Nichttragende innere Trennwand gemäß Ausführungsbeschreibung
Ausführung als Doppelständerwand

Wandstärke: ca. 215 mm
Doppeltständerwerk CW/UW 75
mit ca. 15mm Abstand zwischen den beiden Ständerreihen, Metallständer durch Laschen zug- und druckfest verbunden
Korrosivitätskategorie: C1
bewertetes Schalldämm-Maß DIN 4109 mind. Rw 56 dB oglw.
Dämmschichtdicke je Seite 60mm (2x 60mm)
die Ständer sind so zu setzen, dass VK der beplankten Wände bündig an die verputzte Mauerwerkswand anschließt

beidseitig: Bauplatten GKB / Typ A, 2-lagig

Wandtyp GKB 02 gemäß Zeichnung
13098-AA ÜP380 Trockenbau Übersicht
Einbauort: Achse 5-6/E-F, OA / Besprechung, Anschluss an Bestandswand
Menge: 5,000 m2
Kostengruppe DIN 276 2018-12: 342

**02.01.0030 GKB 03_Trennwand H 4m D 150mm 56dB UK Stahlblechprofil verz Einfachständerwerk Mineralwolle MW D 80mm Gipspl. Baupl.A D 12,5+12,5mm Q2**
Nichttragende innere Trennwand gemäß Ausführungsbeschreibung

Wandstärke: 150 mm
Korrosivitätskategorie: C1
bewertetes Schalldämm-Maß DIN 4109 mind. Rw 56 dB oglw.
beidseitig: Bauplatten GKB / Typ A

Wandtyp GKB 03 gemäß Zeichnung
13098-AA ÜP380 Trockenbau Übersicht
Menge: 300,000 m2
Leistungsbereichkatalog: 039
Kostengruppe DIN 276 2018-12: 342

**02.01.0040 GKBI 03_Trennwand als Installationswand H 4,0/ 5,1m D 150mm UK Stahlblechprofil verz Einfachständerwerk Mineralwolle MW D 80mm Gipspl. Baupl. A + H2 D 12,5+12,5mm Q2**
Nichttragende innere Trennwand gemäß Ausführungsbeschreibung
Ausführung als Installationswand (geeignet für bauseitige Führung eines DN50-Rohres durch Ständerwerk)

Wandstärke: 150 mm
Höhe bis 4,0 m, im Bereich Achse D-E/3-4 Höhe bis 5,1 m
Korrosivitätskategorie: C2
innenseitig (Feuchtraum): imprägnierte Bauplatte GKBI / Typ H2, 2-lagig
außenseitig: Bauplatte GKB / Typ A, 2-lagig

Wandtyp GKBI 03 gemäß Zeichnung
13098-AA ÜP380 Trockenbau Übersicht
Menge: 47,000 m2
Leistungsbereichkatalog: 039
Kostengruppe DIN 276 2018-12: 342

**02.01.0050 GKBI 04_Trennwand als Installationswand H 4m D 260mm UK Stahlblechprofil verz Doppelständerwerk Mineralwolle 2xMW D 60mm Gipspl. H2 D 12,5+12,5mm Q2**
Nichttragende innere Trennwand gemäß Ausführungsbeschreibung
Ausführung als Doppelständer-Installationswand

Wandstärke: 260 mm
Doppeltständerwerk CW/UW 75
mit 60mm Abstand zwischen den beiden Ständerreihen, Metallständer durch Laschen zug- und druckfest verbunden
Korrosivitätskategorie: C2
Dämmschichtdicke je Seite 60mm (2x 60mm)

beidseitig (Feuchtraum): imprägnierte Bauplatte GKBI / Typ H2, 2-lagig

Wandtyp GKBI 04 gemäß Zeichnung
13098-AA ÜP380 Trockenbau Übersicht
Einbauort: Umkleide D, Umkleide H
Menge: 18,000 m2
Leistungsbereichkatalog: 039
Kostengruppe DIN 276 2018-12: 342

**02.01.0060 GKBI 05_Trennwand H 4m D 150mm 56dB UK Stahlblechprofil verz Einfachständerwerk Mineralwolle MW D 80mm Gipspl. Baupl.A/H2 D 12,5+12,5mm Q2**
Nichttragende innere Trennwand gemäß Ausführungsbeschreibung

Wandstärke: 150 mm
Korrosivitätskategorie: C2
bewertetes Schalldämm-Maß DIN 4109 mind. Rw 56 dB oglw.
innenseitig (Feuchtraum): imprägnierte Bauplatte GKBI / Typ H2, 2-lagig
außenseitig: Bauplatte GKB / Typ A, 2-lagig

Wandtyp GKBI 05 gemäß Zeichnung
13098-AA ÜP380 Trockenbau Übersicht
Menge: 86,000 m2
Leistungsbereichkatalog: 039
Kostengruppe DIN 276 2018-12: 342

**02.01.0070 GKBI 06_Trennwand H 4m D 125mm UK Stahlblechprofil verz Einfachständerwerk Mineralwolle MW D 60mm Gipspl. Baupl.H2 D 12,5+12,5mm Q2**
Nichttragende innere Trennwand gemäß Ausführungsbeschreibung

Wandstärke: 125 mm
Korrosivitätskategorie: C2
beidseitig: imprägnierte Bauplatte GKBI / Typ H2

Wandtyp GKBI 06 gemäß Zeichnung
13098-AA ÜP380 Trockenbau Übersicht
Menge: 21,000 m2
Leistungsbereichkatalog: 039
Kostengruppe DIN 276 2018-12: 342

**02.01.0080 GKBI 06_Trennwand H 5,1m D 125mm UK Stahlblechprofil verz Einfachständerwerk Mineralwolle MW D 60mm Gipspl. Baupl.H2 D 12,5+12,5mm Q2**
Nichttragende innere Trennwand gemäß Ausführungsbeschreibung

Wandstärke: 125 mm
Korrosivitätskategorie: C2
Wandhöhe hier ca. 5,10 m; der Ständerachsabstand ist gemäß Herstellerangaben zu reduzieren auf 41,7 cm
beidseitig: imprägnierte Bauplatte GKBI / Typ H2

Wandtyp GKBI 06 gemäß Zeichnung
13098-AA ÜP380 Trockenbau Übersicht
Menge: 20,000 m2
Leistungsbereichkatalog: 039
Kostengruppe DIN 276 2018-12: 342

**02.01.0090 ZGB 01_Trennwand H 4m D 125mm UK Stahlblechprofil verz Einfachständerwerk Mineralwolle MW D 60mm einseitig zementgeb. Pl, andere Seite GKBI- Platte**
Nichttragende innere Trennwand gemäß Ausführungsbeschreibung

Wandstärke: 125 mm
Korrosivitätskategorie: C3, Ständerwerk geeignet für Nassräume

Innenseite (Nassraum): zementgebundene Bauplatten, z.B. Aquapaneel oglw, 2-lagig
Außenseite (Feuchtraum): imprägnierte Bauplatte GKBI / Typ H2, 2-lagig

Wandtyp ZGB 01 gemäß Zeichnung
13098-AA ÜP380 Trockenbau Übersicht
Menge: 43,000 m2
Kostengruppe DIN 276 2018-12: 342

**02.01.0100 ZGB 02_Trennwand H 4m D 125mm UK Stahlblechprofil verz Einfachständerwerk Mineralwolle MW D 60mm beidseitig zementgeb. Platte**
Nichttragende innere Trennwand gemäß Ausführungsbeschreibung

Wandstärke: 125 mm
Korrosivitätskategorie: C3, Ständerwerk geeignet für Nassräume

beidseitig: zementgebundene Bauplatten, z.B. Aquapaneel oglw, 2-lagig

Wandtyp ZGB 02 gemäß Zeichnung
13098-AA ÜP380 Trockenbau Übersicht
Menge: 5,000 m2
Kostengruppe DIN 276 2018-12: 342

**02.01.0110 Zulage GKB-Trennwände Beplankung DFH2IR**
Zulage für vorbeschriebene GKB-Trennwände für Ausführung der Beplankung
mit imprägnierten Feuerschutzplatten Typ DFH2IR, 2-lagig,
statt Bauplatten GKB / Typ A
Abrechnung erfolgt pro Wandseite
Ausführung nur auf besondere Anweisung der Objektüberwachung des  AG
Menge: 10,000 m2
Kostengruppe DIN 276 2018-12: 342

**02.01.0120 Zulage Trennwand GKB 01_flächenbündiger Anschluss an Betonstütze**
Zulage Trennwand GKB 01_flächenbündiger Anschluss an verputzte Betonstütze, Bereich Gebäudetrennfuge
Zulage auf die Trennwandposition GKB 01 (Doppelständerwand, D ca 280mm) für das Herstellen eines beidseitig flächenbündigen, gleitenden Wand-/Stützenanschlusses mittels einzuspachtelndem "Göppinger"- Profil auf beiden Wandseiten.

Ausführung gemäß Zeichnung, siehe Zeichnungs-Nr.
13098-AA DE854_Gebäudetrennfuge

Einbauort: Umbettung, Achse 1
Menge: 8,000 m
Kostengruppe DIN 276 2018-12: 342

**02.01.0130 Zulage Trennwand GKB 02_flächenbündiger Anschluss an KSS-Wand**
Zulage Trennwand GKB 02_flächenbündiger Anschluss an verputzte KSS-Wand
Zulage auf die Trennwandposition GKB 02 (Doppelständerwand, D ca 215mm) für das Herstellen eines beidseitig flächenbündigen, Wand-/Stützenanschlusses mittels einzuspachtelndem "Göppinger"- Profil auf beiden Wandseiten.

Ausführung gemäß Zeichnung, siehe Zeichnungs-Nr.
13098-AA DE853_Anschlüsse Trockenbau

Einbauort: OA / Besprechung, Achse E-F/5
Anschlüsse GKB 02 an KSS-Wandscheiben in Achse 1
Menge: 4,000 m
Kostengruppe DIN 276 2018-12: 342

**02.01.0140 Zulage Verlängerung Beplankung**
Zulage für vorbeschriebene Trennwände für flächenbündigen Anschluss an STB-Stützen oder Stirnseiten von KSS-Wänden durch Verlängerung der oberen Beplankung, inkl. systemgerechten Ansetzen der Beplankung mit Klebemörtelbatzen an Stütze/ Wand
Verlängerung der Beplankung raumhoch, Abwicklung bis ca. 30 cm Breite
Abrechnung pro Wandseite

Ausführung gemäß Zeichnung, siehe Zeichnungs-Nr.
13098-AA DE851_Vorsatzschalen
13098-AA DE852_Anschlüsse Trockenbau
Menge: 16,000 m
Kostengruppe DIN 276 2018-12: 342

**02.01.0150 Bewegungsfuge Profil Alu Trennwand Gipspl. 2lagig D 12,5mm**
*** EP-Aufgliederung gefordert
STLB-Bau 2026-04 039
Bewegungsfuge, Fugenprofil aus Aluminium,
Ausführung an nichttragender innerer Trennwand, Bekleidung aus Gipsplatten, 2-lagig, Dicke 12,5 mm, Doppelständerwerk, Arbeitshöhe der zu bearbeitenden Fläche über 3,5 bis 5,5 m über der Standfläche des hierfür erforderlichen Gerüstes, Gerüst wird gesondert vergütet.
Menge: 8,000 m
Leistungsbereichkatalog: 039
Kostengruppe DIN 276 2018-12: 342
DIN276-1_08: 342

**02.01.0160 Bewegungsfuge Profil Alu Trennwand Gipspl. 2lagig D 12,5mm**
*** EP-Aufgliederung gefordert
STLB-Bau 2026-04 039
Bewegungsfuge, Fugenprofil aus Aluminium,
Ausführung an nichttragender innerer Trennwand, Bekleidung aus Gipsplatten, 2-lagig, Dicke 12,5 mm, Einfachständerwerk, Arbeitshöhe der zu bearbeitenden Fläche über 3,5 bis 5,5 m über der Standfläche des hierfür erforderlichen Gerüstes, Gerüst wird gesondert vergütet.
Menge: 8,000 m
Leistungsbereichkatalog: 039
Kostengruppe DIN 276 2018-12: 342
DIN276-1_08: 342

**02.01.0170 Zulage Türöffnung TW D125mm, ca 0,76/213,5cm**
Zulage Türöffnung TW D125mm, ca 0,76/213,5cm
Zulage auf die Trennwandpositionen mit Wandstärken 125mm für das Herstellen von Türöffnungen B/H= ca. 0,76/213,5cm (zzgl. ca. 8 cm Bodenaufbau)
Inkl. Sturzriegel aus verzinktem Blechprofil und
verstärkten UA- Profilen, beidseitig, Verstärkungsprofile inkl. Kopf- und Fußplatten, Lochbohrungen und aller Befestigungsmittel zur Montage auf Stb- Deckenuntersicht und Betonboden/Zementestrich.
Menge: 6,000 St
Kostengruppe DIN 276 2018-12: 344

**02.01.0180 Zulage Türöffnung TW D150mm, bis ca 1,26/213,5cm**
Zulage Türöffnung TW D150mm, bis ca 1,26/213,5cm
Zulage auf die Trennwandpositionen mit Wandstärken 150mm für das Herstellen von Türöffnungen bis B/H= ca. 1,26/213,5cm (zzgl. ca. 8 cm Bodenaufbau)
Inkl. Sturzriegel aus verzinktem Blechprofil und
verstärkten UA- Profilen, beidseitig, Verstärkungsprofile inkl. Kopf- und Fußplatten, Lochbohrungen und aller Befestigungsmittel zur Montage auf Stb- Deckenuntersicht und Betonboden/Zementestrich.
Menge: 20,000 St
Kostengruppe DIN 276 2018-12: 344

**02.01.0190 Zulage Türöffnung TW D150mm, ca 1,51/213,5cm**
Zulage Türöffnung TW D150mm, ca 1,51/213,5cm
Zulage auf die Trennwandpositionen mit Wandstärken 150mm für das Herstellen von Türöffnungen B/H= ca. 1,51/213,5cm (zzgl. ca. 8 cm Bodenaufbau)
Inkl. Sturzriegel aus verzinktem Blechprofil und
verstärkten UA- Profilen, beidseitig, Verstärkungsprofile inkl. Kopf- und Fußplatten, Lochbohrungen und aller Befestigungsmittel zur Montage auf Stb- Deckenuntersicht und Betonboden/Zementestrich.
Menge: 3,000 St
Kostengruppe DIN 276 2018-12: 344

**02.01.0200 Zulage Türöffnung TW D280mm, ca 1,51/213,5cm**
Zulage Türöffnung TW D280mm, ca 1,51/213,5cm
Zulage auf die Trennwandpositionen  mit Doppelständerwerk mit Wandstärken 280mm für das Herstellen von Türöffnungen B/H= ca. 1,51/213,5cm (zzgl. ca. 8 cm Bodenaufbau)
Inkl. Sturzriegel aus verzinktem Blechprofil und
verstärkten UA- Profilen, beidseitig, Verstärkungsprofile inkl. Kopf- und Fußplatten, Lochbohrungen und aller Befestigungsmittel zur Montage auf Stb- Deckenuntersicht und Betonboden/Zementestrich.
Menge: 1,000 St
Kostengruppe DIN 276 2018-12: 344

**02.01.0210 Zulage gleitender Deckenanschluss TW 125 bis 150mm**
Zulage gleitender Deckenanschluss TW 125 bis 150mm
Zulage auf die Trennwandpositionen für das Herstellen von gleitenden Deckenanschlüssen für eine max. Deckendurchbiegung von bis 20mm
Wandstärke: 125 bis 150mm
Beim Deckenanschluss ist einzukalkulieren, dass in den Achsen 1-3 und 4-6 die Deckenunterkante eine Neigung von ca. 3,1% hat.
Die Schallschutzanforderungen (bewertetes Schalldämm-Maß DIN 4109) der Trennwände von bis zu Rw 56 dB sind einzuhalten, der gleitende Deckenanschluss ist entsprechend auszubilden.
Abgerechnet wird nach lfm Deckenanschluss einfache Ständerwand.
Menge: 136,000 m
Kostengruppe DIN 276 2018-12: 342

**02.01.0220 Zulage gleitender Deckenanschluss TW als Installations-Wand 215-280mm**
Zulage gleitender Deckenanschluss TW mit Doppelständerwerk als Installations-Wand zwischen 215 bis 280 mm
Zulage auf die Trennwandpositionen mit Doppelständerwerk für das Herstellen von gleitenden Deckenanschlüssen für eine max. Deckendurchbiegung von bis 20mm
Wandstärke, Installationswand mit Doppelständerwerk: 215 bis 280mm
Beim Deckenanschluss ist einzukalkulieren, dass in den Achsen 1-3 und 4-6 die Deckenunterkante eine Neigung von ca. 3,1% hat.
Die Schallschutzanforderungen (bewertetes Schalldämm-Maß DIN 4109) der Trennwände von bis zu Rw 56 dB sind einzuhalten, der gleitende Deckenanschluss ist entsprechend auszubilden.
Abgerechnet wird nach lfm Deckenanschluss Doppel-Ständerwand.
Menge: 11,000 m
Kostengruppe DIN 276 2018-12: 342

**02.01.0230 Zulage Raumhöhe bis ca 4,0/ 5,1m**
*** Pauschalposition
Zulage Raumhöhe bis ca 4,0 m, im Bereich Achse D-E/3-4 Höhe bis 5,1 m
Zulage auf die in diesem Titel beschriebenen Trennwände ohne Brandschutzanforderungen für das Ausführen der Arbeiten im Bereich von Raumhöhen bis ca 4,0 m, im Bereich Achse D-E/3-4 bis ca. 5,1m. Antransport, Aufbau, Vorhaltung über die Bauzeit der eigenen Leistungserbringung, Abbau und Abtransport evtl. erforderlicher Gerüstungen o. ä. sind mit dieser Zulageposition pauschal für alle in diesem Titel beschriebenen Leistungen abgegolten.
Menge: 1,000 psch
Kostengruppe DIN 276 2018-12: 342

#### Abschnitt 02.02 Trennwände mit Brandschutzanforderungen

*Hinweis: Ausführungsbeschreibung Trennwände mit Brandschutzanforderungen*
Ausführungsbeschreibung

Mindestanforderungen nichttragende innere Trennwände mit  Brandschutzanforderungen:

Nichttragende innere Trennwand DIN 18183-1, DIN 4103-1 oglw., Einbaubereich 1 DIN 4103-1 (Bereiche mit geringer Menschenansammlung) oglw.,
Höhe bis 4,0 m, im Bereich Achse D-E/3-4 Höhe bis 5,1 m
Dicke: gemäß Positionstext
bewertetes Schalldämm-Maß: gemäß Positionstext
Feuerwiderstandsklasse F90-A (nichtbrennbar) nach DIN 4102 bzw. Klassifizierung EI 90 A2-s1,d0 nach DIN EN 13501 oder gleichwertige Klassifizierung, geprüftes System gemäß allgemeinem bauaufsichtlichen Verwendbarkeitsnachweis
mit Grenzwerten für Ebenheitsabweichungen mit erhöhten Anforderungen DIN 18202 Ausgabe 2019-07 Tabelle 3 Zeile 4 und 7 oglw.
Deckenanschluss gleitend, wird gesondert vergütet
Unterkonstruktion aus verzinkten Stahlblechprofilen DIN EN 14195 und DIN 18182-1 oglw., als Einfachständerwerk
Korrosivitätskategorie: gemäß Positionstext
Profilbreite CW/UW 100
Ständerachsabstand 625 mm
Dämmschicht aus Mineralwolle MW DIN EN 13162 oglw., Rohdichte 50 kg/m3, Anwendungsgebiet DIN 4108-10 WTR oglw., einlagig, Schmelzpunkt größer 1000 Grad C, DIN 4102-17 oglw.,
Dämmschichtdicke 80 mm
Beplankung beidseitig, aus Gipsplatten DIN 18180 und DIN EN 520 oglw.,
Feuerschutzplatten Typ: gemäß Positionstext
2-lagig, Plattendicke 12,5 mm, befestigen mit Schnellbauschrauben DIN EN 14566 und DIN 18182-2 oglw.,
Spachtelung Qualitätsstufe Q2

Ausführung gemäß Zeichnung, siehe Zeichnungs-Nr.
13098-AA GR030 Grundriss UG
13098-AA ÜP380 Trockenbau Übersicht

**02.02.0010 GKF 04 fb_Trennwand H 4,0/ 5,1m D 150mm 56dB F90-A UK Stahlblechprofil verz Einfachständerwerk Mineralwolle MW D 80mm Gipspl. Feuerschutzpl.DF D 12,5+12,5mm Q2**
Nichttragende innere Trennwand mit Brandschutzanforderung gemäß Ausführungsbeschreibung

Wandstärke: 150 mm
Höhe bis 4,0 m, im Bereich Achse D-E/3-4 Höhe bis 5,1 m
Korrosivitätskategorie: C1
bewertetes Schalldämm-Maß DIN 4109 mind. Rw 56 dB oglw.
beidseitig: Feuerschutzplatten GKF / Typ DF

Wandtyp GKF 04 gemäß Zeichnung
13098-AA ÜP380 Trockenbau Übersicht
Menge: 85,000 m2
Leistungsbereichkatalog: 039
Kostengruppe DIN 276 2018-12: 342

**02.02.0020 GKFI 01 fb_Trennwand H 4,0/ 5,1m D 150mm 56dB F90-A UK Stahlblechprofil verz Einfachständerwerk Mineralwolle MW D 80mm Gipspl. Feuerschutzpl. DF/DFH2 D 12,5+12,5mm Q2**
Nichttragende innere Trennwand mit Brandschutzanforderung gemäß Ausführungsbeschreibung

Wandstärke: 150 mm
Höhe bis 4,0 m, im Bereich Achse D-E/3-4 Höhe bis 5,1 m
Korrosivitätskategorie: C2
innenseitig (Feuchtraum): imprägnierte Feuerschutzplatte GKFI / Typ DFH2, 2-lagig
außenseitig: Feuerschutzplatte GKF / Typ DF, 2-lagig

Wandtyp GKFI 01 gemäß Zeichnung
13098-AA ÜP380 Trockenbau Übersicht
Menge: 37,000 m2
Leistungsbereichkatalog: 039
Kostengruppe DIN 276 2018-12: 342

**02.02.0030 Zulage gleitender Deckenanschluss TW 150mm, F90**
Zulage gleitender Deckenanschluss TW 150mm, F90
Zulage auf die Trennwandpositionen mit Brandschutzanforderungen für das Herstellen von gleitenden Deckenanschlüssen für eine max. Deckendurchbiegung von bis 20mm
Wandstärke: 150mm
Beim Deckenanschluss ist einzukalkulieren, dass in den Achsen 1-3 und 4-6 die Deckenunterkante eine Neigung von ca. 3,1% hat.
Die Schallschutzanforderungen (bewertetes Schalldämm-Maß DIN 4109) der Trennwände von bis zu Rw 56 dB sind einzuhalten, der gleitende Deckenanschluss ist entsprechend auszubilden.
Die Brandschutzanforderungen (F90) der Trennwände sind einzuhalten, der gleitende Deckenanschluss ist entsprechend auszubilden.
Abgerechnet wird nach lfm Deckenanschluss einfache Ständerwand.
Menge: 34,000 m
Kostengruppe DIN 276 2018-12: 342

**02.02.0040 Zulage Türöffnung TW D150mm, bis ca 1,26/213,5cm**
Zulage Türöffnung TW D150mm, bis ca 1,26/213,5cm
Zulage auf die Trennwandpositionen mit Wandstärken 150mm für das Herstellen von Türöffnungen bis B/H= ca. 1,26/213,5cm (zzgl. ca. 8 cm Bodenaufbau)
Inkl. Sturzriegel aus verzinktem Blechprofil und
verstärkten UA- Profilen, beidseitig, Verstärkungsprofile inkl. Kopf- und Fußplatten, Lochbohrungen, 3-seitiger 2-lagiger Beplankung der Türlaibungmit Feuerschutzplatten gemäß Systemzulassung und aller Befestigungsmittel zur Montage auf Stb- Deckenuntersicht und Betonboden/Zementestrich.
Menge: 3,000 St
Kostengruppe DIN 276 2018-12: 344

**02.02.0050 Zulage Raumhöhe bis ca 4,0/ 5,1m**
*** Pauschalposition
Zulage Raumhöhe bis ca 4,0 m, im Bereich Achse D-E/3-4 Höhe bis 5,1 m
Zulage auf die in diesem Titel beschriebenen Trennwände mit Brandschutzanforderungen für das Ausführen der Arbeiten im Bereich von Raumhöhen bis ca 4,0 m, im Bereich Achse D-E/3-4 bis ca. 5,1m. Antransport, Aufbau, Vorhaltung über die Bauzeit der eigenen Leistungserbringung, Abbau und Abtransport evtl. erforderlicher Gerüstungen o. ä. sind mit dieser Zulageposition pauschal für alle in diesem Titel beschriebenen Leistungen abgegolten.
Menge: 1,000 psch
Kostengruppe DIN 276 2018-12: 342

#### Abschnitt 02.03 Vorsatzschalen

*Hinweis: Ausführungsbeschreibung Vorsatzschalen ohne Brandschutzanforderungen*
Ausführungsbeschreibung

Mindestanforderungen Vorsatzschalen ohne besondere Brandschutzanforderungen:

Nichttragende innere Vorsatzschale DIN 18183-1, DIN 4103-1 oglw., Einbaubereich 1 DIN 4103-1 (Bereiche mit geringer Menschenansammlung) oglw., Höhe bis 4 m (sofern nicht anders im LV-Text angegeben)
Wandaufbau/ Dicke: gemäß Positionstext
Baustoffklasse DIN 4102-1 mind.  A2 (nichtbrennbar) oder gleichwertige Klassifizierung nach DIN EN 13501-1
mit Grenzwerten für Ebenheitsabweichungen mit erhöhten Anforderungen DIN 18202 Ausgabe 2019-07 Tabelle 3 Zeile 4 und 7 oglw.
Deckenanschluss gleitend, wird gesondert vergütet
Unterkonstruktion aus verzinkten Stahlblechprofilen DIN EN 14195 und DIN 18182-1 oglw., als Einfachständerwerk
Korrosivitätskategorie: C2
Profilbreite: gemäß Positionstext
Ständerachsabstand: gemäß Positionstext
Dämmschicht aus Mineralwolle MW DIN EN 13162 oglw., Rohdichte 50 kg/m3, Anwendungsgebiet DIN 4108-10 WTR oglw., einlagig, Schmelzpunkt größer 1000 Grad C, DIN 4102-17 oglw.,
Dämmschichtdicke: siehe Positionstext
Beplankung einseitig, aus Gipsplatten DIN 18180 und DIN EN 520 oglw., imprägnierte Bauplatten GKBI / Typ H2, 2-lagig, Plattendicke 12,5 mm, befestigen mit Schnellbauschrauben DIN EN 14566 und DIN 18182-2 oglw.,
Spachtelung Qualitätsstufe Q2

Ausführung gemäß Zeichnung, siehe Zeichnungs-Nr.
13098-AA GR030 Grundriss UG
13098-AA ÜP380 Trockenbau Übersicht

**02.03.0010 VSS GKBI 01_Vorsatzschale freistehend H 4m D 125mm UK Stahlblechprofil verz Einfachständerwerk Mineralwolle MW D 80mm Gipspl. Baupl.H2 D 12,5+12,5mm Q2**
Freistehende Vorsatzschale gemäß Ausführungsbeschreibung

Höhe bis 4 m
Wandstärke 125 mm (100mm Ständerwerk + 2x12,5 mm Beplankung),
Unterkonstruktion als Einfachständerwerk, CW/UW 100, Ständerachsabstand 625 mm,
Dämmschichtdicke 80 mm

Wandtyp GKBI 01 gemäß Zeichnung
13098-AA ÜP380 Trockenbau Übersicht
Menge: 66,000 m2
Leistungsbereichkatalog: 039
Kostengruppe DIN 276 2018-12: 342

**02.03.0020 VSS GKBI 01_Vorsatzschale freistehend H 5.1m D 125mm UK Stahlblechprofil verz Einfachständerwerk Mineralwolle MW D 80mm Gipspl. Baupl.H2 D 12,5+12,5mm Q2**
Freistehende Vorsatzschale gemäß Ausführungsbeschreibung

Höhe bis 5,1 m
Wandstärke 125 mm (100mm Ständerwerk + 2x12,5 mm Beplankung),
Unterkonstruktion als Einfachständerwerk, CW/UW 100,  verringerter Ständerachsabstand ca. 417 mm, um Wandhöhe bis zu 5,1m zu gewährleisten,
Dämmschichtdicke 80 mm

Wandtyp GKBI 01 gemäß Zeichnung
13098-AA ÜP380 Trockenbau Übersicht
Ausführung nur im Bereich Achse D-E/3-4
Menge: 28,000 m2
Leistungsbereichkatalog: 039
Kostengruppe DIN 276 2018-12: 342

**02.03.0030 VSS GKBI 01.01_Vorsatzschale Direktabhängung H 4m D 125mm UK Stahlblechprofil verz Einfachständerwerk Mineralwolle MW D 80mm Gipspl. Baupl.H2 D 12,5+12,5mm Q2**
Vorsatzschale gemäß Ausführungsbeschreibung mit Direktbefestigung an Grundwand (Mauerwerk oder Stahlbeton) mittels Stahlblechprofilen CD 60/27 und Direktabhängern

Höhe bis 4 m
Wandstärke 125 mm (100mm Hohlraum inkl. CD-Profil inkl. Dämmung + 2x12,5 mm Beplankung),
Unterkonstruktion mit CD 60/27 und Direktabhänger, Ständerachsabstand 625 mm,
Dämmschichtdicke mind. 30 mm

Wandtyp GKBI 01.01 gemäß Zeichnung
13098-AA ÜP380 Trockenbau Übersicht
Menge: 64,000 m2
Leistungsbereichkatalog: 039
Kostengruppe DIN 276 2018-12: 342

**02.03.0040 VSS GKBI 02_Vorsatzschale freistehend H 4m D 100mm UK Stahlblechprofil verz Einfachständerwerk Mineralwolle MW D 60mm Gipspl. Baupl.H2 D 12,5+12,5mm Q2**
Freistehende Vorsatzschale gemäß Ausführungsbeschreibung

Höhe bis 4 m
Wandstärke 100 mm (75mm Ständerwerk + 2x12,5 mm Beplankung),
Unterkonstruktion als Einfachständerwerk, CW/UW 75,  verringerter Ständerachsabstand ca. 417 mm, um Wandhöhe bis zu 4m zu gewährleisten,
Dämmschichtdicke 60 mm

Wandtyp GKBI 02 gemäß Zeichnung
13098-AA ÜP380 Trockenbau Übersicht
Menge: 60,000 m2
Leistungsbereichkatalog: 039
Kostengruppe DIN 276 2018-12: 342

**02.03.0050 Zulage Verlängerung Beplankung**
Zulage für vorbeschriebene Vorsatzschalen für flächenbündigen Anschluss an STB-Stützen oder Stirnseiten von KSS-Wänden durch Verlängerung der oberen Beplankung, inkl. systemgerechten Ansetzen der Beplankung mit Klebemörtelbatzen an Stütze/ Wand
Verlängerung der Beplankung raumhoch, Abwicklung bis ca. 30 cm Breite

Ausführung gemäß Zeichnung, siehe Zeichnungs-Nr.
13098-AA DE851_Vorsatzschalen
13098-AA DE852_Anschlüsse Trockenbau
Menge: 16,000 m
Kostengruppe DIN 276 2018-12: 342

**02.03.0060 Zulage gleitender Deckenanschluss VSS 100 bis 125mm**
Zulage gleitender Deckenanschluss VSS 100 bis 125 mm
Zulage auf die Vorsatzschalenpositionen für das Herstellen von gleitenden Deckenanschlüssen für eine max. Deckendurchbiegung von bis 20mm
Vorsatzschalenstärke: 100 bis 125 mm
Beim Deckenanschluss ist einzukalkulieren, dass in den Achsen 1-3 und 4-6 die Deckenunterkante eine Neigung von ca. 3,1% hat.
Abgerechnet wird nach lfm Deckenanschluss Vorsatzschale.
Menge: 57,000 m
Kostengruppe DIN 276 2018-12: 342

**02.03.0070 Bewegungsfuge Profil Alu Vorsatzschale freistehend Gipspl. 2lagig D 12,5mm**
*** EP-Aufgliederung gefordert
STLB-Bau 2026-04 039
Bewegungsfuge, Fugenprofil aus Aluminium,
Ausführung an freistehender Vorsatzschale, Bekleidung aus Gipsplatten, 2-lagig, Dicke 12,5 mm, Einfachständerwerk, Arbeitshöhe der zu bearbeitenden Fläche über 3,5 bis 5,5 m über der Standfläche des hierfür erforderlichen Gerüstes, Gerüst wird gesondert vergütet.
Menge: 12,000 m
Leistungsbereichkatalog: 039
Kostengruppe DIN 276 2018-12: 342
DIN276-1_08: 345

*Hinweis: Ausführungsbeschreibung Leitungsbekleidungen ohne Brandschutzanforderungen*
Ausführungsbeschreibung

Mindestanforderungen Leitungsbekleidungen/ Abkofferungen ohne besondere Brandschutzanforderungen:

Leitungsbekleidung, Querschnitt rechteckig, Leitung senkrecht verlaufend,
Abwicklungseiten der Bearbeitungsflächen: gemäß Positionstext
Abwicklungslängen der Bearbeitungsflächen: gemäß Positionstext
bis ca. 4,0 m Raumhöhe
Unterkonstruktion aus verzinkten Stahlblechprofilen DIN EN 14195 und DIN 18182-1oglw., als Tragprofil, Unterkonstruktion verdeckt
Korrosivitätskategorie: C2
Dämmschicht aus Mineralwolle MW DIN EN 13162 oglw.,
Dämmschichtdicke 40 mm, in Bahnen,
Bekleidung aus Gipsplatten DIN 18180 und DIN EN 520 oglw., imprägnierte Bauplatten GKBI / Typ H2, 2-lagig, Plattendicke 12,5 mm, Plattendicke 2. Lage 12,5 mm, befestigen mit systemspezifischen Befestigungsmittel, Spachtelung Qualitätsstufe Q2.

Ausführung gemäß Zeichnung, siehe Zeichnungs-Nr.
13098-AA GR030 Grundriss UG
13098-AA DE856 Abkofferung HK-Leitungen

**02.03.0080 Ltg-Bekl rechteckig einseitig Abwicklung 0,7 m UK Stahlblechprofil verz MW D 40mm Gipspl. Baupl.H2 2lagig D 12,5mm D 2.Lage 12,5mm Q2**
Leitungsbekleidung gemäß Ausführungsbeschreibung
Abwicklung 1-seitig,
Abwicklungslänge bis 0,7 m,
Menge: 10,000 m
Leistungsbereichkatalog: 039
Kostengruppe DIN 276 2018-12: 342

**02.03.0090 Ltg-Bekl rechteckig 2seitig Abwicklung 0,5 m UK Stahlblechprofil verz MW D 40mm Gipspl. Baupl.H2 2lagig D 12,5mm D 2.Lage 12,5mm Q2**
Leitungsbekleidung gemäß Ausführungsbeschreibung
Abwicklung 2-seitig,
Abwicklungslänge bis 0,5 m,
Menge: 12,000 m
Leistungsbereichkatalog: 039
Kostengruppe DIN 276 2018-12: 342

**02.03.0100 Ltg-Bekl rechteckig 2seitig Abwicklung 1 m UK Stahlblechprofil verz MW D 40mm Gipspl. Baupl.H2 2lagig D 12,5mm D 2.Lage 12,5mm Q2**
*** EP-Aufgliederung gefordert
Leitungsbekleidung gemäß Ausführungsbeschreibung
Abwicklung 2-seitig,
Abwicklungslänge über 0,5 m bis 1,0 m,
Menge: 24,000 m
Leistungsbereichkatalog: 039
Kostengruppe DIN 276 2018-12: 345
DIN276-1_08: 345

**02.03.0110 Ltg-Bekl rechteckig 2seitig Abwicklung 1,5 m UK Stahlblechprofil verz MW D 40mm Gipspl. Baupl.H2 2lagig D 12,5mm D 2.Lage 12,5mm Q2**
*** EP-Aufgliederung gefordert
Leitungsbekleidung gemäß Ausführungsbeschreibung
Abwicklung 2-seitig,
Abwicklungslänge über 1,0 m bis 1,5 m,
Menge: 10,000 m
Leistungsbereichkatalog: 039
Kostengruppe DIN 276 2018-12: 345
DIN276-1_08: 345

**02.03.0120 Ltg-Bekl rechteckig 3seitig Abwicklung 0,7 m UK Stahlblechprofil verz MW D 40mm Gipspl. Baupl.H2 2lagig D 12,5mm D 2.Lage 12,5mm Q2**
Leitungsbekleidung gemäß Ausführungsbeschreibung
Abwicklung 3-seitig,
Abwicklungslänge bis 0,7 m,
Menge: 30,000 m
Leistungsbereichkatalog: 039
Kostengruppe DIN 276 2018-12: 342

**02.03.0130 Ltg-Bekl rechteckig 3seitig Abwicklung 1,5 m UK Stahlblechprofil verz MW D 40mm Gipspl. Baupl.H2 2lagig D 12,5mm D 2.Lage 12,5mm Q2**
Leitungsbekleidung gemäß Ausführungsbeschreibung
Abwicklung 3-seitig,
Abwicklungslänge über 0,7 m bis 1,5 m,
Menge: 10,000 m
Leistungsbereichkatalog: 039
Kostengruppe DIN 276 2018-12: 342

**02.03.0140 Zulage Raumhöhe bis ca 4,0/ 5,1m**
*** Pauschalposition
Zulage Raumhöhe bis ca 4,0 m, im Bereich Achse D-E/3-4 Höhe bis 5,1 m
Zulage auf die in diesem Titel beschriebenen Vorsatzschalen für das Ausführen der Arbeiten im Bereich von Raumhöhen bis ca 4,0 m, im Bereich Achse D-E/3-4 bis ca. 5,1m. Antransport, Aufbau, Vorhaltung über die Bauzeit der eigenen Leistungserbringung, Abbau und Abtransport evtl. erforderlicher Gerüstungen o. ä. sind mit dieser Zulageposition pauschal für alle in diesem Titel beschriebenen Leistungen abgegolten.
Menge: 1,000 psch
Kostengruppe DIN 276 2018-12: 342

#### Abschnitt 02.04 Brandschutzbekleidungen Stahlstützen und Stahlträger

*Hinweis: Ausführungsbeschreibung Brandschutzbekleidungen Stahlstützen und Stahlträger*
Ausführungsbeschreibung

Mindestanforderungen Brandschutzverkleidungen an Stahlstützen und Stahlträger:

Einbaubereich 1 DIN 4103-1 (Bereiche mit geringer Menschenansammlung) oglw., Höhe bis 4,0 m
Feuerwiderstandsklasse F90-A (nichtbrennbar) nach DIN 4102 bzw. Klassifizierung R90 nach DIN EN 13501 oder gleichwertige Klassifizierung, geprüftes System gemäß allgemeinem bauaufsichtlichen Verwendbarkeitsnachweis einschließlich aller systemzugehörigen Befestigungs- und Anschlussdetails

Befestigung, 1- oder 2-Lagigkeit, Beplankungsdicke sind abhängig vom bauaufsichtlichen Verwendbarkeitsnachweis und den jeweiligen zu verkleidenden Stahlprofilen; inkl. systemzugehöriger Stoßhinterlegung;
die Verkleidungen sind zusammen mit den unten beschriebenen Ausfachungen aus Hygienegründen als flächenbündige Wandkonstruktionen herzustellen; um die Wandstärken zu reduzieren, sind Systeme zu wählen, die einen möglichst geringe Beplankungsdicke erfordern.

Ausführung gemäß Zeichnung, siehe Zeichnungs-Nr.
13098-AA GR030 Grundriss UG
13098-AA ÜP380 Trockenbau Übersicht
3004423_TW_5_B2_KP_01 Konstruktionsplan Maßn. im Bestand,
3004423_TW_5_B2_KP_02 Konstruktionsplan Maßn. im Bestand,
3004423_TW_5_B2_KP_03 Konstruktionsplan Maßn. im Bestand
3004423_TW_5_B2_KP_05 Konstruktionsplan Maßn. im Bestand

Sie zB. beiliegende Detailpläne:
- 13098-AA_DE860_Feuerschutzbekleidung Wandverband Einfache Diagonale
- 13098-AA_DE861_Feuerschutzbekleidung Wandverband Doppelte Diagonale
- 13098-AA_DE862_Feuerschutzbekleidung Wandverband Doppelter Träger

**02.04.0010 Brandschutzbekl. Stütze R90 3seitig Kalziumsilikatpl D 20mm**
Brandschutzbekleidung gemäß Ausführungsbeschreibung,
- an Stütze aus Stahl, senkrecht,
- 3-seitig
- mit Kalziumsilikatplatten
- Plattendicke 20 mm
Verkleidungen für verschiedene Stahlstützen:
HEB 120 bis HEB 260
Abwicklung von ca 0,50 m bis 1,0 m
Menge: 65,000 m2
Leistungsbereichkatalog: 039
Kostengruppe DIN 276 2018-12: 345
DIN276-1_08: 345

**02.04.0020 Brandschutzbekl. Stütze R90 3seitig Kalziumsilikatpl D 25mm**
Brandschutzbekleidung gemäß Ausführungsbeschreibung,
- an Stütze aus Stahl, senkrecht,
- 3-seitig
- mit Kalziumsilikatplatten
- Plattendicke 25 mm
Verkleidungen für verschiedene Stahlstützen:
HEB 120 bis HEB 260
Abwicklung von ca 0,50 m bis 1,0 m
Menge: 7,000 m2
Leistungsbereichkatalog: 039
Kostengruppe DIN 276 2018-12: 345
DIN276-1_08: 345

**02.04.0030 Brandschutzbekl. Stütze R90 3seitig Kalziumsilikatpl D 30mm**
Brandschutzbekleidung gemäß Ausführungsbeschreibung,
- an Stütze aus Stahl, senkrecht,
- 3-seitig
- mit Kalziumsilikatplatten
- Plattendicke 30 mm
Verkleidungen für verschiedene Stahlstützen:
HEB 120 bis HEB 260
Abwicklung von ca 0,50 m bis 1,0 m
Menge: 2,000 m2
Leistungsbereichkatalog: 039
Kostengruppe DIN 276 2018-12: 345
DIN276-1_08: 345

**02.04.0040 Brandschutzbekl. Stütze R90 4seitig Kalziumsilikatpl D 20mm**
Brandschutzbekleidung gemäß Ausführungsbeschreibung,
- an Stütze aus Stahl, senkrecht,
- 4-seitig
- mit Kalziumsilikatplatten
- Plattendicke 20 mm
Verkleidungen für verschiedene Stahlstützen:
HEB 120 bis HEB 260
Abwicklung von ca 0,75 m bis 1,35 m
Menge: 33,000 m2
Leistungsbereichkatalog: 039
Kostengruppe DIN 276 2018-12: 345
DIN276-1_08: 345

**02.04.0050 Brandschutzbekl. Stütze R90 4seitig Kalziumsilikatpl D 25mm**
Brandschutzbekleidung gemäß Ausführungsbeschreibung,
- an Stütze aus Stahl, senkrecht,
- 4-seitig
- mit Kalziumsilikatplatten
- Plattendicke 25 mm
Verkleidungen für verschiedene Stahlstützen:
HEB 120 bis HEB 260
Abwicklung von ca 0,75 m bis 1,35 m
Menge: 14,000 m2
Leistungsbereichkatalog: 039
Kostengruppe DIN 276 2018-12: 345
DIN276-1_08: 345

**02.04.0060 Brandschutzbekl. Stütze R90 4seitig Kalziumsilikatpl D 30mm**
Brandschutzbekleidung gemäß Ausführungsbeschreibung,
- an Stütze aus Stahl, senkrecht,
- 4-seitig
- mit Kalziumsilikatplatten
- Plattendicke 30 mm
Verkleidungen für verschiedene Stahlstützen:
HEB 120 bis HEB 260
Abwicklung von ca 0,75 m bis 1,35 m
Menge: 3,000 m2
Leistungsbereichkatalog: 039
Kostengruppe DIN 276 2018-12: 345
DIN276-1_08: 345

**02.04.0070 Brandschutzbekl. Träger R90 1-/2-seitig Kalziumsilikatpl D 20mm**
Brandschutzbekleidung gemäß Ausführungsbeschreibung,
- an Träger aus Stahl, horizontal,
- 1- oder 2-seitig
- mit Kalziumsilikatplatten
- Plattendicke 20 mm
Verkleidungen für verschiedene Stahlträger:
IPE 180 bis IPE 200

Abwicklung ca 0,20 m
Menge: 7,000 m2
Leistungsbereichkatalog: 039
Kostengruppe DIN 276 2018-12: 354
DIN276-1_08: 345

**02.04.0080 Brandschutzbekl. Träger R90 1-/2-seitig Kalziumsilikatpl D 25mm**
Brandschutzbekleidung gemäß Ausführungsbeschreibung,
- an Träger aus Stahl, horizontal,
- 1- oder 2-seitig
- mit Kalziumsilikatplatten
- Plattendicke 25 mm
Verkleidungen für verschiedene Stahlträger:
IPE 180 bis IPE 200

Abwicklung ca 0,20 m
Menge: 2,000 m2
Leistungsbereichkatalog: 039
Kostengruppe DIN 276 2018-12: 354
DIN276-1_08: 345

**02.04.0090 Brandschutzbekl. Träger R90 3seitig Kalziumsilikatpl D 20mm**
Brandschutzbekleidung gemäß Ausführungsbeschreibung,
- an Träger aus Stahl, horizontal,
- 3-seitig
- mit Kalziumsilikatplatten
- Plattendicke 20 mm
Verkleidungen für verschiedene Stahlträger,
Ausführung als Einzelträger:
IPE 180 bis IPE 200
I 260 bis I 300
HEA 120 bis HEA 180
HEB 120 bis HEB 260
HEM 140 bis HEM 160

Abwicklung von ca 0,50 m bis 0,9 m
Menge: 63,000 m2
Leistungsbereichkatalog: 039
Kostengruppe DIN 276 2018-12: 354
DIN276-1_08: 345

**02.04.0100 Brandschutzbekl. Träger R90 3seitig Kalziumsilikatpl D 20mm, Doppelträger**
Brandschutzbekleidung gemäß Ausführungsbeschreibung,
- an Träger aus Stahl, horizontal,
- 3-seitig
- mit Kalziumsilikatplatten
- Plattendicke 20 mm
Verkleidungen für verschiedene Stahlträger,
Ausführung als nebeneinander liegende Doppelträger:
IPE 180 bis IPE 200
I 260 bis I 300
HEB 260

Abwicklung von ca 1,0 m bis 2,0 m
Menge: 100,000 m2
Leistungsbereichkatalog: 039
Kostengruppe DIN 276 2018-12: 354
DIN276-1_08: 345

**02.04.0110 Brandschutzbekl. Träger R90 3seitig Kalziumsilikatpl D 25mm**
Brandschutzbekleidung gemäß Ausführungsbeschreibung,
- an Träger aus Stahl, horizontal,
- 3-seitig
- mit Kalziumsilikatplatten
- Plattendicke 25 mm
Verkleidungen für verschiedene Stahlträger,
Ausführung als Einzelträger:
IPE 180 bis IPE 200
I 260 bis I 300
HEA 120 bis HEA 180
HEB 120 bis HEB 260
HEM 140 bis HEM 160

Abwicklung von ca 0,50 m bis 0,9 m
Menge: 20,000 m2
Leistungsbereichkatalog: 039
Kostengruppe DIN 276 2018-12: 354
DIN276-1_08: 345

**02.04.0120 Brandschutzbekl. Träger R90 3seitig Kalziumsilikatpl D 30mm**
Brandschutzbekleidung gemäß Ausführungsbeschreibung,
- an Träger aus Stahl, horizontal,
- 3-seitig
- mit Kalziumsilikatplatten
- Plattendicke 30 mm
Verkleidungen für verschiedene Stahlträger,
Ausführung als Einzelträger:
IPE 180 bis IPE 200
I 260 bis I 300
HEA 120 bis HEA 180
HEB 120 bis HEB 260
HEM 140 bis HEM 160

Abwicklung von ca 0,50 m bis 0,9 m
Menge: 3,000 m2
Leistungsbereichkatalog: 039
Kostengruppe DIN 276 2018-12: 354
DIN276-1_08: 345

**02.04.0130 Zulage Brandschutzbekleidungen R90 Kleinflächen**
Zulage für vorbeschriebene Brandschutzbekleidungen R90 für Kleinflächen bis 0,1 m², z.B. Verkleidung von Kopf-/ Fußplatten,
Menge: 80,000 St
Kostengruppe DIN 276 2018-12: 354

**02.04.0140 Zulage Ausklinkungen Zugdiagonalen Brandschutzverkleidungen**
Zulage Ausklinkungen Zugdiagonalen Brandschutzverkleidungen
Zulage auf die in diesem Titel beschriebenen Brandschutzverkleidungen für das fachgerechte Herstellen der Aussparungen/Ausklinkungen/Anarbeitungen der Bekleidungen an die die Bekleidung durchdringenden, statisch wirksamen, Stahl- Zugdiagonalen.
Die Diagonalen sind an den beschriebenen Trägern und Stützen bauseits angeschweisst, bzw. mittels Knotenblechen befestigt.
Abgerechnet wird nach Stück Aussparung
Menge: 104,000 St
Kostengruppe DIN 276 2018-12: 345

*Hinweis: Ausführungsbeschreibung Doppelständerwand / Ausfachung mit Brandschutzanforderungen*
Ausführungsbeschreibung

Mindestanforderungen nichttragende innere Doppelständerwand / Ausfachungen mit  Brandschutzanforderungen:

Ausfachung der verkleideten Stahlrahmenkonstruktionen als nichttragende innere Trennwand DIN 18183-1, DIN 4103-1 oglw., Einbaubereich 1 DIN 4103-1 (Bereiche mit geringer Menschenansammlung) oglw., Höhe bis 4,0 m
Dicke: gemäß Positionstext
bewertetes Schalldämm-Maß DIN 4109 mind. Rw 56 dB oglw.
Feuerwiderstandsklasse F90-A (nichtbrennbar) nach DIN 4102 bzw. Klassifizierung EI 90 A2-s1,d0 nach DIN EN 13501 oder gleichwertige Klassifizierung, geprüftes System gemäß allgemeinem bauaufsichtlichen Verwendbarkeitsnachweis
mit Grenzwerten für Ebenheitsabweichungen mit erhöhten Anforderungen DIN 18202 Ausgabe 2019-07 Tabelle 3 Zeile 4 und 7 oglw.
Deckenanschluss gleitend, wird gesondert vergütet
Unterkonstruktion aus verzinkten Stahlblechprofilen DIN EN 14195 und DIN 18182-1 oglw., als Doppelständerwerk CW/UW 50
Korrosivitätskategorie: gemäß Positionstext
Ständerachsabstand 625 mm
Dämmschicht aus Mineralwolle MW DIN EN 13162 oglw., Rohdichte 50 kg/m3, Anwendungsgebiet DIN 4108-10 WTR oglw., einlagig, Schmelzpunkt größer 1000 Grad C, DIN 4102-17 oglw.,
Dämmschichtdicke 50 mm
Beplankung beidseitig, aus Gipsplatten DIN 18180 und DIN EN 520 oglw.,
Feuerschutzplatten Typ: gemäß Positionstext
2-lagig, Plattendicke 12,5 mm, befestigen mit Schnellbauschrauben DIN EN 14566 und DIN 18182-2 oglw.,
Spachtelung Qualitätsstufe Q2
Die Erschwernis für die Montage der Doppelständerwand als beidseitige Verkleidung der bauseitigen Stahlkonstruktion, bestehend aus Flachstahldiagonalen und in sep. Pos. beschriebener mit Brandschutzplatten zu verkleidenden Profilstahlträgern und Profilstahlstützen ist einzukalkulieren.
Die Beplankungen der beschriebenen Trennwand ist gemäß beiliegenden Detailzeichnungen über die in sep. Pos. beschriebene Brandschutzplattenbeplankung der Profilstahlstützen und Profilstahlträger zu führen und hieran anzuschließen.

Sie zB. beiliegende Detailpläne:
- 13098-AA_DE860_Feuerschutzbekleidung Wandverband Einfache Diagonale
- 13098-AA_DE861_Feuerschutzbekleidung Wandverband Doppelte Diagonale
- 13098-AA_DE862_Feuerschutzbekleidung Wandverband Doppelter Träger
Ausführung gemäß Zeichnung, siehe Zeichnungs-Nr.
13098-AA GR030 Grundriss UG
13098-AA ÜP380 Trockenbau Übersicht

**02.04.0150 GKF 01_Trennwand H 4m D 300mm 56dB F90-A UK Stahlblechprofil verz Doppelständerwerk Mineralwolle MW D 50mm Gipspl. Feuerschutzpl.DF D 12,5+12,5mm Q2**
Nichttragende innere Doppelständerwand/ Ausfachung mit Brandschutzanforderung gemäß Ausführungsbeschreibung

Wandstärke: 300 mm
Doppelständerwerk, CW/UW 50, mit ca 150mm Abstand zueinander,
Korrosivitätskategorie: C1
beidseitig: Feuerschutzplatten GKF / Typ DF

Wandtyp GKF 01 gemäß Zeichnung
13098-AA ÜP380 Trockenbau Übersicht
Menge: 19,000 m2
Kostengruppe DIN 276 2018-12: 342

**02.04.0160 GKF 02_Trennwand H 4m D 270mm 56dB F90-A UK Stahlblechprofil verz Doppelständerwerk Mineralwolle MW D 50mm Gipspl. Feuerschutzpl.DF D 12,5+12,5mm Q2**
Nichttragende innere Doppelständerwand/ Ausfachung mit Brandschutzanforderung gemäß Ausführungsbeschreibung

Wandstärke: 270 mm
Doppelständerwerk, CW/UW 50, mit ca 120mm Abstand zueinander,
Korrosivitätskategorie: C1
beidseitig: Feuerschutzplatten GKF / Typ DF

Wandtyp GKF 02 gemäß Zeichnung
13098-AA ÜP380 Trockenbau Übersicht
Menge: 80,000 m2
Kostengruppe DIN 276 2018-12: 342

**02.04.0170 GKF 02.01_Trennwand H 4m D 270mm 56dB F90-A UK Stahlblechprofil verz Doppelständerwerk Mineralwolle MW D 50mm Gipspl. Feuerschutzpl.DF/DFH2 D 12,5+12,5mm Q2**
Nichttragende innere Doppelständerwand/ Ausfachung mit Brandschutzanforderung gemäß Ausführungsbeschreibung

Wandstärke: 270 mm
Doppelständerwerk, CW/UW 50, mit ca 120mm Abstand zueinander,
Korrosivitätskategorie: C2
innenseitig (Feuchtraum): imprägnierte Feuerschutzplatte GKFI / Typ DFH2, 2-lagig
außenseitig: Feuerschutzplatte GKF / Typ DF, 2-lagig

Wandtyp GKF 02.01 gemäß Zeichnung
13098-AA ÜP380 Trockenbau Übersicht
Menge: 105,000 m2
Kostengruppe DIN 276 2018-12: 342

**02.04.0180 GKF 03_Trennwand H 4m D 260mm 56dB F90-A UK Stahlblechprofil verz Doppelständerwerk Mineralwolle MW D 50mm Gipspl. Feuerschutzpl.DF D 12,5+12,5mm Q2**
Nichttragende innere Doppelständerwand/ Ausfachung mit Brandschutzanforderung gemäß Ausführungsbeschreibung

Wandstärke: 260 mm
Doppelständerwerk, CW/UW 50, mit ca 110mm Abstand zueinander,
Korrosivitätskategorie: C1
beidseitig: Feuerschutzplatten GKF / Typ DF

Wandtyp GKF 03 gemäß Zeichnung
13098-AA ÜP380 Trockenbau Übersicht
Menge: 26,000 m2
Kostengruppe DIN 276 2018-12: 342

**02.04.0190 Öffnung für Durchreiche in TW GKF02 + VSS GKBI 02**
Öffnung für Durchreiche in TW GKF02 + VSS GKBI 02
Herstellen einer Öffnung für Durchreiche in TW GKF02 und der raumseitig davor angeordneten Vorsatzschale.

Gesamtwandaufbau:
Trennwand GKF02 ca. 270mm
Vorsatzschale GKBI 02 ca: 100mm, mit ca 125mm Abstand vor GKF02 gesetzt,
Gesamtaufbaustärke ca: 495mm

Lichte Öffnung der Durchreiche ca: 400/390mm

Die Leibung der Trennwandöffnung GKF02 ist mittels zweilagiger Beplankung mit Feuerschutzplatten, Mindeststärke 20mm, umlaufend (4- seitig) in F90 zu beplanken.

Die Leibung der VSS- Öffnung GKBI 02 ist mittels zweilagiger Beplankung mit 2x 12,5mm GKBI- Platten, umlaufend (4- seitig) zu beplanken.

Die hergestellte Öffnung wird mit in nachfolgender Position beschriebener HPL belegten Holzwerkstoffplatte und 2 Drehtüren verkleidet, es ist darauf zu achten, dass die Öffnung absolut fluchtgerecht, ohne Winkelabweichung und ohne Versatz durchläuft.

Inkl. der erforderlichen Leibungs-/Brüstungs- und Sturzprofile als Unterkonstruktion der Leibungsverkleidung.

Siehe beiliegender Detailplan:
13098-AA_DE863_Durchreiche, feuerbeständige Verkleidung Wandaussteifung
Menge: 1,000 St
Kostengruppe DIN 276 2018-12: 344

**02.04.0200 Durchreichmöbel in TW GKF02 + VSS GKBI 02**
Durchreichmöbel in TW GKF02 + VSS GKBI02
Herstellen des Durchreichmöbels und montieren in der in der Vorposition beschriebenen Wandöffnung.

Gesamtwandaufbau:
Trennwand GKF02 ca. 270mm
Vorsatzschale GKBi 02 ca: 100mm, mit ca 125mm Abstand vor GKF02 gesetzt,
Gesamtaufbaustärke ca: 495mm

Lichte Öffnung der Durchreiche ca: 400/390mm

Durchreichmöbel, bestehend aus Boden, Deckel, 2x Seitenteile und 2x Drehtüren, sowie sämtlicher Beschläge liefern und betriebsfertig einbauen.

Material:
Korpus:
Boden, Deckel, 2x Seitenteile aus ca 19mm starker, imprägnierter, wasserfest verleimter Holzwerkstoffplatte, Kanten umlaufend mit mind. 2mm starker ABS- Kante, Flächen mit mind. 0,8mm starkem HPL mit Anti-Fingerprint-Beschichtung belegt.
Boden, Seiten und Deckel im Eckbereich auf Gehrung sauber zusammengefügt und mit Lamelloformfeder verleimt.
Korpus passgenau in vorbeschriebene Öffnung eingesetzt.

Drehtüren:
2x Drehtüren aus ca 16mm starker, imprägnierter, wasserfest verleimter Holzwerkstoffplatte, Kanten umlaufend mit mind. 2mm starker ABS- Kante, Flächen mit mind. 0,8mm starkem HPL mit Anti-Fingerprint-Beschichtung belegt, zusätzlich ist die jeweilige Außenfläche mit einem ca 4mm starkem ESG- Glas, satiniert belegt, alle Glaskanten geschliffen, poliert und gefast.
Je Drehtür ist hinter dem aufgesetzten ESG die Holzwerkstoffplatte auf einer Seite als Griffmulde einzufräsen.

Beschläge:
Topfbänder, stabile Ausführung, Öffnungswinkel bis ca 130°, für Konstruktion geeignet, mit Softclose.

HPL- und ABS- Oberflächen in Farbton nach Wahl AG, Farbton den bauseitigen Innentüren angepasst..

Siehe beiliegender Detailplan:
13098-AA_DE863_Durchreiche, feuerbeständige Verkleidung Wandaussteifung
Menge: 1,000 St
Kostengruppe DIN 276 2018-12: 382

**02.04.0210 Zulage Türöffnung TW D270mm, F90, bis ca 1,01/213,5cm**
Zulage Türöffnung TW D270mm, bis ca 1,01/213,5cm
Zulage auf die Doppelständerwandpositionen F90 mit Wandstärken 270mm für das Herstellen von Türöffnungen bis B/H= ca. 1,01/213,5cm (zzgl. ca. 8 cm Bodenaufbau)
Inkl. Sturzriegel aus verzinktem Blechprofil und
verstärkten UA- Profilen, beidseitig, Verstärkungsprofile inkl. Kopf- und Fußplatten, Lochbohrungen, 3-seitiger 2-lagiger Beplankung der Türlaibungmit Feuerschutzplatten gemäß Systemzulassung und aller Befestigungsmittel zur Montage auf Stb- Deckenuntersicht und Betonboden/Zementestrich.
Menge: 1,000 St
Kostengruppe DIN 276 2018-12: 344

**02.04.0220 Zulage gleitender Deckenanschluss Doppelständerwand, F90**
Zulage gleitender Deckenanschluss Doppelständerwand, F90
Zulage auf die Doppelständerwandpositionen mit F90- Qualifikation für das Herstellen von gleitenden Deckenanschlüssen für eine max. Deckendurchbiegung von bis 20mm
Wandstärke: 260- 300mm
Beim Deckenanschluss ist einzukalkulieren, dass in den Achsen 1-3 und 4-6 die Deckenunterkante eine Neigung von ca. 3,1% hat.
Die Schallschutzanforderungen (bewertetes Schalldämm-Maß DIN 4109) der Trennwände von bis zu Rw 56 dB sind einzuhalten, der gleitende Deckenanschluss ist entsprechend auszubilden.
Die Brandschutzanforderungen (F90) der Trennwände sind einzuhalten, der gleitende Deckenanschluss ist entsprechend auszubilden.
Abgerechnet wird nach lfm Deckenanschluss Ständerwand/ Ausfachung.
Menge: 60,000 m
Kostengruppe DIN 276 2018-12: 342

**02.04.0230 Zulage Raumhöhe bis ca 4m**
*** Pauschalposition
Zulage Raumhöhe bis ca 4m
Zulage auf die in diesem Titel beschriebenen Brandschutzverkleidungen für das Ausführen der Arbeiten im Bereich von Raumhöhen bis ca 4m. Antransport, Aufbau, Vorhaltung über die Bauzeit der eigenen Leistungserbringung, Abbau und Abtransport evtl. erforderlicher Gerüstungen o. ä. sind mit dieser Zulageposition pauschal für alle in diesem Titel beschriebenen Leistungen abgegolten.
Menge: 1,000 psch
Kostengruppe DIN 276 2018-12: 342

#### Abschnitt 02.05 Einbauteile, Öffnungen

**02.05.0010 Zulage Gk- Ständerwände-/ Vorsatzschalen / Brandschutzverkleidungen Bleigleichwert 0,5mm**
Zulage auf vorbeschriebene Positionen Gk- Ständerwände, Gk- Vorsatzschalen oder Brandschutzverkleidungen, für die Abschirmung ionisierender Strahlung in medizinisch genutzten Röntgenbereichen

Liefern und Herstellen eines systemgebundenen bauseitigen Strahlenschutzes mittels Einbau von Bleieinlagen zwischen den Beplankungslagen bzw. als werkseitig kaschierte Strahlenschutzplatten mit einem Bleigleichwert von

0,5 mm Pb

Die Strahlenschutzwirkung ist über die gesamte Wandfläche einschließlich aller Stoß-, Anschluss- und Bewegungsfugen dauerhaft sicherzustellen inkl.
- Bleistreifen zur Überdeckung sämtlicher Plattenstöße,
- Abschirmung von Schraub- und Befestigungspunkten,
- strahlendichte Ausbildung der Anschlüsse an Boden, Decke und angrenzende Bauteile,
- sämtliche Befestigungs-, Anschluss- und Dichtungsmaterialien,
- Zuschnitte, Verschnitt

Abgerechnet wird nach einfacher Wandansichtsfläche

gem. Erfordernis Strahlenschutz, siehe beiliegender Grundriss 20260205_Grundriss Strahlenschutz.

Einbauort: Röntgen I, Röntgen II
Menge: 30,000 m²
Kostengruppe DIN 276 2018-12: 342

**02.05.0020 Zulage Gk- Ständerwände-/ Vorsatzschalen / Brandschutzverkleidungen Bleigleichwert 0,7mm**
Zulage auf vorbeschriebene Positionen Gk- Ständerwände, Gk- Vorsatzschalen oder Brandschutzverkleidungen, für die Abschirmung ionisierender Strahlung in medizinisch genutzten Röntgenbereichen

wie vor beschrieben, jedoch mit einem Bleichgleichwert von

0,7 mm Pb
Menge: 24,000 m²
Kostengruppe DIN 276 2018-12: 342

**02.05.0030 Zulage Gk- Ständerwände-/ Vorsatzschalen / Brandschutzverkleidungen Bleigleichwert 0,9mm**
Zulage auf vorbeschriebene Positionen Gk- Ständerwände, Gk- Vorsatzschalen oder Brandschutzverkleidungen, für die Abschirmung ionisierender Strahlung in medizinisch genutzten Röntgenbereichen

wie vor beschrieben, jedoch mit einem Bleichgleichwert von

0,9 mm Pb
Menge: 26,000 m²
Kostengruppe DIN 276 2018-12: 342

**02.05.0040 Zulage Gk- Ständerwände-/ Vorsatzschalen / Brandschutzverkleidungen Bleigleichwert 1,5mm**
Zulage auf vorbeschriebene Positionen Gk- Ständerwände, Gk- Vorsatzschalen oder Brandschutzverkleidungen, für die Abschirmung ionisierender Strahlung in medizinisch genutzten Röntgenbereichen

wie vor beschrieben, jedoch mit einem Bleichgleichwert von

1,5 mm Pb
Menge: 20,000 m²
Kostengruppe DIN 276 2018-12: 342

**02.05.0050 Zulage Durchdringungen Strahlenschutzwände**
Zulage für die strahlendichte Ausbildung von Installationsdurchdringungen, Gerätedosen, Kabeldurchführungen, Leerrohren oder sonstigen Öffnungen innerhalb von Strahlenschutzwänden einschließlich aller hierfür erforderlichen Abschirmmaßnahmen und Bleiformteile
Menge: 30,000 St
Kostengruppe DIN 276 2018-12: 342

**02.05.0060 Wandverstärkung/Einlage Mehrschichtplatte, lfm**
Wandverstärkung/Einlage Mehrschichtplatte, lfm
Liefern und fachgerechtes montieren im Zuge der Erstellung der Ständerwände/Vorsatzschalen von Wandverstärkung/Einlagen aus mindestens 28mm starker, gegen Fäulnis, Pilzbefall imprägnierter, für Feuchtraum geeignete, Mehrschichtplatte.
Inkl. Fräsungen an der Oberfläche Mehrschichtplatte um ein absolut planebenen Einbau an den Ständern zu ermöglichen. Die Einlagen/Verstärkungen sind unter der ersten Beplankungslage zu montieren.
Höhe der Einlagenplatte/Verstärkungsplatte ca 400mm.

Einbauort: zB. als Montageuntergrund Hängeschränke, Handläufe, Monitore, o. ä.

Abgerechnet wird nach lfm
Menge: 172,000 m
Kostengruppe DIN 276 2018-12: 342

**02.05.0070 Wandverstärkung/Einlage Mehrschichtplatte, St**
Wandverstärkung/Einlage Mehrschichtplatte, St
Liefern und fachgerechtes montieren im Zuge der Erstellung der Ständerwände/Vorsatzschalen von Wandverstärkung/Einlagen aus mindestens 28mm starker, gegen Fäulnis, Pilzbefall imprägnierter, für Feuchtraum geeignete, Mehrschichtplatte.
Inkl. Fräsungen an der Oberfläche Mehrschichtplatte um ein absolut planebenen Einbau an den Ständern zu ermöglichen. Die Einlagen/Verstärkungen sind unter der ersten Beplankungslage zu montieren, Einbauort gemäß Detailplanung und Angabe AG.
Einzelabmessung ca 30/60cm

Einbauort: zB. als Montageuntergrund Waschtische, Monitore, o. ä.
Menge: 25,000 St
Kostengruppe DIN 276 2018-12: 342
DIN276-1_08: 342

**02.05.0080 Traverse**
STLB-Bau 2021-04 039
Traverse im Wandhohlraum, aus Stahlprofilen, verzinkt, für Sanitärausstattungsgegenstände, mit Halterung für Ablaufrohr und Eckventile, Arbeitshöhe des Montageortes bis 3,5 m über der Standfläche des hierfür erforderlichen Gerüstes.
Menge: 15,000 St
Leistungsbereichkatalog: 039
Kostengruppe DIN 276 2018-12: 342
DIN276-1_08: 342

**02.05.0090 Zulage Trennwand_freie Wandenden**
Zulage Trennwand_freie Wandenden
Zulage auf die Vorpositionen der Trennwände für das Herstellen von freien Wandenden inkl. verstärktem Ständerprofil und doppelt beplankter Leibung. Trennwandstärke 125 bis 150mm, inkl. eingespachtelter Kantenschutzprofile.
Menge: 20,000 m
Kostengruppe DIN 276 2018-12: 342

**02.05.0100 Zulage 90°- Ecke TW 125 bis 150mm, mit und ohne Brandschutzanforderung**
Zulage 90°- Ecke TW  125 bis 150mm, mit und ohne Brandschutzanforderung
Zulage auf die Trennwandpositionen mit und ohne Brandschutzanforderungen für das Herstellen von 90°- Ecken, inkl. eingespachteltem Alukanteneckschutzprofil.
Abgerechnet wird nach lfm 90°- Ecke.
Menge: 102,000 m
Kostengruppe DIN 276 2018-12: 342

**02.05.0110 Öffnungen bis DN 30mm herstellen**
Öffnungen und Aussparungen bis DN 30mm, für zB. Gewindestäbe der Befestigungen der Sanitärobjekte o. ä., in allen Lagen der Beplankung von Ständerwänden oder Vorsatzschalen herstellen. Abgerechnet wird nach Stück Aussparung in einer doppelten Beplankung.
Menge: 66,000 St
Kostengruppe DIN 276 2018-12: 342

**02.05.0120 Zulage TW, VSS Herstellen von WD bis DN90**
Zulage auf die Vorpositionen Vorsatzschalen oder Trennwände für das fachgerechte Herstellen von Wanddurchbrüchen durch beide Beplankungen, durch die zB Installationsleitungen geführt werden.
Von >DN 30 bis DN 90
Menge: 137,000 St
Kostengruppe DIN 276 2018-12: 342

**02.05.0130 Zulage TW, VSS Herstellen von WD bis DN150**
Zulage auf die Vorpositionen Vorsatzschalen oder Trennwände für das fachgerechte Herstellen von Wanddurchbrüchen durch beide Beplankungen, durch die zB Installationsleitungen geführt werden.
Von >DN 90 bis DN 150
Menge: 34,000 St
Kostengruppe DIN 276 2018-12: 342

**02.05.0140 Zulage TW, VSS Herstellen von WD bis DN250**
Zulage auf die Vorpositionen Vorsatzschalen oder Trennwände für das fachgerechte Herstellen von Wanddurchbrüchen durch beide Beplankungen, durch die zB Installationsleitungen geführt werden.
Von >DN 150 bis DN 250
Menge: 40,000 St
Kostengruppe DIN 276 2018-12: 342

**02.05.0150 Zulage TW, VSS Herstellen von WD bis DN350**
Zulage auf die Vorpositionen Vorsatzschalen oder Trennwände für das fachgerechte Herstellen von Wanddurchbrüchen durch beide Beplankungen, durch die zB Installationsleitungen geführt werden.
Von >DN 250 bis DN 350
Menge: 30,000 St
Kostengruppe DIN 276 2018-12: 342

**02.05.0160 Zulage TW, VSS Herstellen von WD rechteckig bis 0,1m2**
Zulage auf die Positionen Vorsatzschalen oder Trennwände für das fachgerechte Herstellen von Wanddurchbrüchen durch beide Beplankungen, durch die zB Installationsleitungen geführt werden, rechteckig bis 0,1m2.

Inkl. der Herstellung von erforderlichen Auswechselungen in der Unterkonstruktion.
Menge: 55,000 St
Kostengruppe DIN 276 2018-12: 342

**02.05.0170 Zulage TW, VSS Herstellen von WD rechteckig ü. 0,1 bis 0,25m2**
Zulage auf die Positionen Vorsatzschalen oder Trennwände für das fachgerechte Herstellen von Wanddurchbrüchen durch beide Beplankungen, durch die zB Installationsleitungen geführt werden, rechteckig über 0,1 bis 0,25m2.

Inkl. der Herstellung von erforderlichen Auswechselungen in der Unterkonstruktion.
Menge: 30,000 St
Kostengruppe DIN 276 2018-12: 342

**02.05.0180 Zulage TW, VSS Herstellen von WD rechteckig ü. 0,25 bis 0,5m2**
Zulage auf die Positionen Vorsatzschalen oder Trennwände für das fachgerechte Herstellen von Wanddurchbrüchen durch beide Beplankungen, durch die zB Installationsleitungen geführt werden, rechteckig über 0,25 bis 0,5m2.

Inkl. der Herstellung von erforderlichen Auswechselungen in der Unterkonstruktion.
Menge: 5,000 St
Kostengruppe DIN 276 2018-12: 342

**02.05.0190 Zulage TW, VSS Herstellen von WD rechteckig ü. 0,5 bis 1m2**
Zulage auf die Positionen Vorsatzschalen oder Trennwände für das fachgerechte Herstellen von Wanddurchbrüchen durch beide Beplankungen, durch die zB Installationsleitungen geführt werden, rechteckig über 0,5 bis 1m2

Inkl. der Herstellung von erforderlichen Auswechselungen in der Unterkonstruktion.
Menge: 6,000 St
Kostengruppe DIN 276 2018-12: 342

**02.05.0200 Zulage TW, VSS nachträgliches Schließen von WD rechteckig bis 0,10m2**
Zulage auf die Vorpositionen Vorsatzschalen oder Trennwände für das fachgerechte, nachträgliche Schließen von Wanddurchbrüchen durch die Installationsleitungen geführt wurden, inkl. dem sauberen und dichten Anschließen bis an die Durchführungsleitungen.
rechteckig bis 0,10m2
Menge: 55,000 St
Kostengruppe DIN 276 2018-12: 342

**02.05.0210 Zulage TW, VSS nachträgliches Schließen von WD rechteckig ü. 0,1 - 0,25m2**
Zulage auf die Vorpositionen Vorsatzschalen oder Trennwände für das fachgerechte, nachträgliche Schließen von Wanddurchbrüchen durch die Installationsleitungen geführt wurden, inkl. dem sauberen und dichten Anschließen bis an die Durchführungsleitungen.
rechteckig über 0,1 bis 0,25m2
Menge: 30,000 St
Kostengruppe DIN 276 2018-12: 342

**02.05.0220 Zulage TW, VSS nachträgliches Schließen von WD rechteckig ü. 0,25 - 0,5m2**
Zulage auf die Vorpositionen Vorsatzschalen oder Trennwände für das fachgerechte, nachträgliche Schließen von Wanddurchbrüchen durch die Installationsleitungen geführt wurden, inkl. dem sauberen und dichten Anschließen bis an die Durchführungsleitungen.
rechteckig über 0,25 bis 0,5m2
Menge: 5,000 St
Kostengruppe DIN 276 2018-12: 342

**02.05.0230 Zulage TW, VSS nachträgliches Schließen von WD rechteckig ü. 0,5 - 1m2**
Zulage auf die Vorpositionen Vorsatzschalen oder Trennwände für das fachgerechte, nachträgliche Schließen von Wanddurchbrüchen durch die Installationsleitungen geführt wurden, inkl. dem sauberen und dichten Anschließen bis an die Durchführungsleitungen.
rechteckig über 0,5 bis 1m2
Menge: 6,000 St
Kostengruppe DIN 276 2018-12: 342

**02.05.0240 Zulage TW, VSS Herstellen von WD rechteckig bis 0,1m2, F90**
Zulage auf die Positionen Vorsatzschalen oder Trennwände mit Brandschutzanforderung F90, für das fachgerechte Herstellen von Wanddurchbrüchen durch beide Beplankungen, durch die zB Installationsleitungen geführt werden, rechteckig bis 0,1m2.

Inkl. der Herstellung von erforderlichen Auswechselungen in der Unterkonstruktion, sowie umlaufender F90- Leibungsbeplankung.
Menge: 25,000 St
Kostengruppe DIN 276 2018-12: 342

**02.05.0250 Zulage TW, VSS Herstellen von WD rechteckig ü 0,1- 0,25m2, F90**
Zulage auf die Positionen Vorsatzschalen oder Trennwände mit Brandschutzanforderung F90, für das fachgerechte Herstellen von Wanddurchbrüchen durch beide Beplankungen, durch die zB Installationsleitungen geführt werden, rechteckig über 0,1 bis 0,25m2.

Inkl. der Herstellung von erforderlichen Auswechselungen in der Unterkonstruktion, sowie umlaufender F90- Leibungsbeplankung.
Menge: 15,000 St
Kostengruppe DIN 276 2018-12: 342

**02.05.0260 Zulage TW, VSS Herstellen von WD rechteckig ü. 0,25- 0,5m2, F90**
Zulage auf die Positionen Vorsatzschalen oder Trennwände mit Brandschutzanforderung F90, für das fachgerechte Herstellen von Wanddurchbrüchen durch beide Beplankungen, durch die zB Installationsleitungen geführt werden, rechteckig über 0,25 - bis 0,5m2.

Inkl. der Herstellung von erforderlichen Auswechselungen in der Unterkonstruktion, sowie umlaufender F90- Leibungsbeplankung.
Menge: 10,000 St
Kostengruppe DIN 276 2018-12: 342

**02.05.0270 Zulage TW, VSS Herstellen von WD rechteckig ü. 0,5- 1m2, F90**
Zulage auf die Positionen Vorsatzschalen oder Trennwände mit Brandschutzanforderung F90, für das fachgerechte Herstellen von Wanddurchbrüchen durch beide Beplankungen, durch die zB Installationsleitungen geführt werden, rechteckig über 0,5  bis 1m2.

Inkl. der Herstellung von erforderlichen Auswechselungen in der Unterkonstruktion, sowie umlaufender F90- Leibungsbeplankung.
Menge: 4,000 St
Kostengruppe DIN 276 2018-12: 342

**02.05.0280 Zulage TW, VSS nachträgliches Schließen von WD rechteckig bis 0,10m2, F90**
Zulage auf die Vorpositionen Trennwände mit Brandschutzanforderung F90 für das fachgerechte, nachträgliche Schließen von Wanddurchbrüchen durch die Installationsleitungen geführt wurden, inkl. dem sauberen und dichten Anschließen bis an die Durchführungsleitungen.
rechteckig bis 0,10m2
Menge: 25,000 St
Kostengruppe DIN 276 2018-12: 342

**02.05.0290 Zulage TW, VSS nachträgliches Schließen von WD rechteckig ü. 0,1 - 0,25m2, F90**
Zulage auf die Vorpositionen Trennwände mit Brandschutzanforderung F90 für das fachgerechte, nachträgliche Schließen von Wanddurchbrüchen durch die Installationsleitungen geführt wurden, inkl. dem sauberen und dichten Anschließen bis an die Durchführungsleitungen.
rechteckig über 0,1 bis 0,25m2
Menge: 15,000 St
Kostengruppe DIN 276 2018-12: 342

**02.05.0300 Zulage TW, VSS nachträgliches Schließen von WD rechteckig ü. 0,25 - 0,5m2, F90**
Zulage auf die Vorpositionen Trennwände mit Brandschutzanforderung F90 für das fachgerechte, nachträgliche Schließen von Wanddurchbrüchen durch die Installationsleitungen geführt wurden, inkl. dem sauberen und dichten Anschließen bis an die Durchführungsleitungen.
rechteckig über 0,25 bis 0,5m2
Menge: 10,000 St
Kostengruppe DIN 276 2018-12: 342

**02.05.0310 Zulage TW, VSS nachträgliches Schließen von WD rechteckig ü. 0,5 - 1m2, F90**
Zulage auf die Vorpositionen Trennwände mit Brandschutzanforderung F90 für das fachgerechte, nachträgliche Schließen von Wanddurchbrüchen durch die Installationsleitungen geführt wurden, inkl. dem sauberen und dichten Anschließen bis an die Durchführungsleitungen.
rechteckig über 0,5 bis 1m2
Menge: 4,000 St
Kostengruppe DIN 276 2018-12: 342

**02.05.0320 Verstärktes UA- Profil, 50/40/2mm, ungelocht**
Verstärktes UA- Profil, 50/40/2mm, ungelocht, verzinktes Stahlblech.
Liefern und im Zuge der Erstellung der Ständerwände und/oder Vorsatzschalen als Verstärkung im Bereich der späteren Anschlusspunkte der bauseitigen Einbauten wie Installationselemente, Rohrrahmentüren in Gk- Leibungen, - Stürzen etc. montieren.
Abgerechnet wird nach lfm.
Nicht abrechenbar für UA-Profile und Sturzprofile, die bereits Bestandteil der Türöffnungspositionen sind
Menge: 8,000 m
Kostengruppe DIN 276 2018-12: 342

**02.05.0330 Verstärktes UA- Profil, 75/40/2mm, ungelocht**
Verstärktes UA- Profil, 75/40/2mm, ungelocht, verzinktes Stahlblech.
Liefern und im Zuge der Erstellung der Ständerwände und/oder Vorsatzschalen als Verstärkung im Bereich der späteren Anschlusspunkte der bauseitigen Einbauten wie Installationselemente, Rohrrahmentüren in Gk- Leibungen, - Stürzen etc. montieren.
Abgerechnet wird nach lfm.
Nicht abrechenbar für UA-Profile und Sturzprofile, die bereits Bestandteil der Türöffnungspositionen sind
Menge: 48,000 m
Kostengruppe DIN 276 2018-12: 342

**02.05.0340 Verstärktes UA- Profil, 100/40/2mm, ungelocht**
Verstärktes UA- Profil, 100/40/2mm, ungelocht, verzinktes Stahlblech.
Liefern und im Zuge der Erstellung der Ständerwände und/oder Vorsatzschalen als Verstärkung im Bereich der späteren Anschlusspunkte der bauseitigen Einbauten wie Installationselemente, Rohrrahmentüren in Gk- Leibungen, - Stürzen etc. montieren.
Abgerechnet wird nach lfm.
Nicht abrechenbar für UA-Profile und Sturzprofile, die bereits Bestandteil der Türöffnungspositionen sind
Menge: 48,000 m
Kostengruppe DIN 276 2018-12: 342

**02.05.0350 Verstärktes UA- Profil, 50/40/2mm, gelocht**
Verstärktes UA- Profil, 50/40/2mm, gelocht, verzinktes Stahlblech.
Liefern und im Zuge der Erstellung der Ständerwände und/oder Vorsatzschalen als Verstärkung im Bereich der späteren Anschlusspunkte der bauseitigen Einbauten wie Installationselemente, Rohrrahmentüren in Gk- Leibungen, - Stürzen etc. montieren.
Abgerechnet wird nach lfm.
Nicht abrechenbar für UA-Profile und Sturzprofile, die bereits Bestandteil der Türöffnungspositionen sind
Menge: 8,000 m
Kostengruppe DIN 276 2018-12: 342

**02.05.0360 Verstärktes UA- Profil, 75/40/2mm, gelocht**
Verstärktes UA- Profil, 75/40/2mm, gelocht, verzinktes Stahlblech.
Liefern und im Zuge der Erstellung der Ständerwände und/oder Vorsatzschalen als Verstärkung im Bereich der späteren Anschlusspunkte der bauseitigen Einbauten wie Installationselemente, Rohrrahmentüren in Gk- Leibungen, - Stürzen etc. montieren.
Abgerechnet wird nach lfm.
Nicht abrechenbar für UA-Profile und Sturzprofile, die bereits Bestandteil der Türöffnungspositionen sind
Menge: 64,000 m
Kostengruppe DIN 276 2018-12: 342

**02.05.0370 Verstärktes UA- Profil, 100/40/2mm, gelocht**
Verstärktes UA- Profil, 100/40/2mm, gelocht, verzinktes Stahlblech.
Liefern und im Zuge der Erstellung der Ständerwände und/oder Vorsatzschalen als Verstärkung im Bereich der späteren Anschlusspunkte der bauseitigen Einbauten wie Installationselemente, Rohrrahmentüren in Gk- Leibungen, - Stürzen etc. montieren.
Abgerechnet wird nach lfm.
Nicht abrechenbar für UA-Profile und Sturzprofile, die bereits Bestandteil der Türöffnungspositionen sind
Menge: 64,000 m
Kostengruppe DIN 276 2018-12: 342

**02.05.0380 MSH- Quadratprofil, 100mm, mit Fuß- u. Deckenanschlussplatte**
MSH- Quadratprofil, 100mm, mit Fuß- u. Deckenanschlussplatte
Liefern und im Zuge der Erstellung der Ständerwände und/oder Vorsatzschalen als Verstärkung im Bereich der späteren Anschlusspunkte der bauseitigen Einbauten wie Rohrrahmentüren in Gk- Leibungen, - Stürzen etc. montieren.
MSH- Profil, jeweils mit Kopf- und Fußplatte für Rohboden, bzw. Rohdeckenanschluss, mit Einschiebling für gleitenden Deckenanschluss.
Abgerechnet wird nach Stück.
Einzelgesamtlänge bis ca. 4m
Menge: 12,000 St
Kostengruppe DIN 276 2018-12: 342

**02.05.0390 Revisionsklappe Wand für TGA rechteckig, glatt, 40/40cm**
Revisionsklappe Wand für TGA rechteckig, glatt, 40/40cm
Liefern und montieren von rechteckigen Revisionsklappen, Oberfläche Gipskarton, glatt, in bündig einzusetzenden Alurahmen, mit Kettensicherung, Tip on Beschlag, Reviklappe ca. 40 x 40cm.
Menge: 10,000 St
Kostengruppe DIN 276 2018-12: 344

**02.05.0400 Revisionsklappe Wand für TGA rechteckig, glatt, 60/60cm**
Revisionsklappe Wand für TGA rechteckig, glatt, 60/60cm
Liefern und montieren von rechteckigen Revisionsklappen, Oberfläche Gipskarton, glatt, in bündig einzusetzenden Alurahmen, mit Kettensicherung, Tip on Beschlag, Reviklappe ca. 60 x 60cm.
Menge: 8,000 St
Kostengruppe DIN 276 2018-12: 344

### Bereich 03 Trockenbauarbeiten - Unterdecken

#### Abschnitt 03.01 Geschlossene Unterdecken

**03.01.0010 AD 07_Unterdecke Gipspl. einlagig Baupl.A D 12,5mm UK Stahlblechprofil verz Grund-Tragprofil CD- Profil, frei gespannt, Q1**
Unterdecke DIN 18168-1 oglw., innen, luftdicht,
Baustoffklasse DIN 4102-1 mind.  A2 (nichtbrennbar) oder gleichwertige Klassifizierung nach DIN EN 13501-1
Bekleidung aus Gipsplatten DIN 18180 und DIN EN 520 oglw. , einlagig, Bauplatten GKB / Typ A, Dicke 12,5 mm, befestigen mit Schnellbauschrauben DIN EN 14566 und DIN 18182-2 oglw., Unterkonstruktion aus verzinkten Stahlblechprofilen DIN EN 14195 und DIN 18182-1oglw. , Grund- und Tragprofil als CD-Profil DIN 18182-1 oglw. , Dicke 0,6 mm, als frei gespannte Unterkonstruktion (alternativ mit Noniusabhängern, Abhängehöhe ca. 1150 mm), Ausbildung des Grundprofils nach stat. Erfordernis/ Zulasssung der Unterdecke, Spannweite ca 40-240cm, als Unterdecke, ohne Sichtanforderung, zur Reduzierung der Raumhöhe in einem schmalen Schachtbereich und zum luftdichten Abschluss des Schachtes.
Befestigen mit bauaufsichtlich zugelassenen Befestigungsmitteln, Befestigungsuntergrund Stahlbeton, Mauerwerk und GK- Ständerwände, Unterkonstruktion verdeckt, Spachtelung Qualitätsstufe Q1, Arbeitshöhe der zu bearbeitenden oder zu bekleidenden Fläche bis 5,1 m über der Standfläche des hierfür erforderlichen Gerüsts, Gerüst wird gesondert vergütet.
Die beengte Situation im Schachtbereich ist zu berücksichtigen

Einbauort: Technik EDV/AV, Entsorgung/ PuMi, Schaltraum, Achse D-E/3-4
Ausführung gemäß Zeichnung, siehe Zeichnungs-Nr.
13098-AA_DS030 Deckenspiegel UG
13098-AA_DE867 Befestigung Zwischendecke
Menge: 13,000 m2
Kostengruppe DIN 276 2018-12: 354

**03.01.0020 Unterdecke geneigt Gips-Lochpl. einlagig D 12,5mm Akustikvlies UK Stahlblechprofil verz Grund-Tragprofil Noniusabhänger Abhänge-H 950 mm Q3**
*** EP-Aufgliederung gefordert
Unterdecke DIN 18168-1 oglw.,
Baustoffklasse DIN 4102-1 mind.  A2 (nichtbrennbar) oder gleichwertige Klassifizierung nach DIN EN 13501-1, Bekleidung aus Gips-Lochplatten DIN EN 14190 oglw., einlagig, Dicke 12,5 mm, Rückseite beschichtet mit Akustikvlies, befestigen mit Schnellbauschrauben DIN EN 14566 und DIN 18182-2 oglw., Unterkonstruktion aus verzinkten Stahlblechprofilen DIN EN 14195 und DIN 18182-1 oglw., Grund- und Tragprofil als CD 60/27-Profil DIN 18182-1 oglw., Dicke 0,6 mm, abhängen mit Noniusabhängern,
Abhängehöhe bis ca. 950 mm, befestigen mit bauaufsichtlich zugelassenen Befestigungsmitteln, Befestigungsuntergrund Stahlbeton, beim Deckenanschluss ist einzukalkulieren, dass in den Achsen 1-3 und 4-6 die Deckenunterkante eine Neigung von ca. 3,1% hat; Unterkonstruktion verdeckt, Spachtelung Qualitätsstufe Q3, Arbeitshöhe der zu bearbeitenden oder zu bekleidenden Fläche bis 4,1 m über der Standfläche des hierfür erforderlichen Gerüsts, Gerüst wird gesondert vergütet,
Hersteller und Typ
wie zB. Knauf Cleaneo SK 8/15/20 R, Streulochung, o. glw.
oder gleichwertig,
Hersteller und Typ '.............................' vom Bieter einzutragen

Einbauort: Wartezimmer, Achse A-B/1-2,
Besprechung/ Assistenzärzte, Achse E-F/5-6
Ausführung gemäß Zeichnung, siehe Zeichnungs-Nr.
13098-AA_DS030 Deckenspiegel UG
Menge: 45,000 m2
Leistungsbereichkatalog: 039
Kostengruppe DIN 276 2018-12: 354
DIN276-1_08: 353

**03.01.0030 Zulage Unterdecke Gips- Lochpl., akustisch wirksame Dämmauflage, in Folie eingeschweisst, D 30mm**
Zulage Unterdecke Gips- Lochpl., akustisch wirksame Dämmauflage gemäß DIN 4108-10 DI, MW DIN EN 13162 oglw., in Folie eingeschweisst, D 30mm, Zulage auf die Position Unterdecke Unterdecke Gips- Lochplatte für liefern und fachgerechtes auflegen, inkl. aller Zuschnitt- und Einpassarbeiten, einer systemgebundenen, akustisch wirksamen Mineralfaserdämmauflage, Dämmplatten in Folie eingeschweisst, dicht gestoßen verlegen.
Dämmstoffstärke ca 30mm.
Menge: 45,000 m²
Kostengruppe DIN 276 2018-12: 354

**03.01.0040 Zulage Unterdecke Gips- Lochpl., Deckenfries, Breite ca 28- 36cm**
Zulage Unterdecke Gips- Lochpl., Deckenfries, Breite ca 28- 36cm
Zulage auf die Position Unterdecke Gips- Lochplatte für das Herstellen eines gespachtelten Deckenfrieses, GkB, 12,5mm, Breite von ca 28 bis ca 36cm, inkl. Abklebe- und Beschneidearbeiten.
Oberflächenqualität Q3
Menge: 40,000 m
Kostengruppe DIN 276 2018-12: 354

**03.01.0050 Zulage einlagig Akustikplatte, Wandanschluss mit Schattennut, Breite ca 15- 20mm**
Zulage einlagig Akustikplatte, Wandanschluss mit Schattennut, Breite ca 15- 20mm
Zulage auf die Position Unterdecke Akustikplatte für das Herstellen eines Wandanschlusses mit Schattennut, Nutbreite ca 15- 20mm, Nuttiefe ca 12,5mm, inkl.
Hinterlegung der Nut zum Deckenraum mit einem Blechwinkelprofil,
inkl. eingespachteltem Alukantenschutzprofil,
und aller Befestigungsmaterialien.
Oberflächenqualität Q3
Abgerechnet wird nach lfm.
Menge: 40,000 m
Kostengruppe DIN 276 2018-12: 354

**03.01.0060 Deckenausschnitte in GK-Decke gelocht für TGA bis DN 250mm**
Deckenausschnitte für TGA bis DN 250mm
Herstellen von runden Ausschnitten in vorbeschriebener gelochter Akustik- Gk- Decke für zB. Einbauleuchten und/oder Lüftungsauslässe.
Inkl. erforderlicher Auswechslungen in der Unterkonstruktion und dem Einlegen von Verstärkungsprofilen,
Menge: 4,000 St
Kostengruppe DIN 276 2018-12: 354

**03.01.0070 Deckenausschnitte in GK-Decke gelocht für ELT ca. 140/140mm**
Deckenausschnitte für ELT ca. 140/140mm
Herstellen von rechteckigen Ausschnitten in vorbeschriebener gelochter Akustik- Gk- Decke für Einbauleuchten.
Inkl. erforderlicher Auswechslungen in der Unterkonstruktion und dem Einlegen von Verstärkungsprofilen,
Menge: 14,000 St
Kostengruppe DIN 276 2018-12: 354

**03.01.0080 Deckenverstärkung Einlage in GK-Decke gelocht, für Pendelleuchte**
Deckenverstärkung Einlage, für Pendelleuchte.
Herstellen von Deckenverstärkung (Einlage) als Montageuntergrund für bauseits, später zu montierende Pendelleuchten unter beschriebenen Unterdeckensystemen.
Einzellänge ca 1,5m,
Einzelbreite ca 20cm
Inkl. erforderlicher Auswechslungen in der Unterkonstruktion und dem Einlegen von Verstärkungsprofilen.
Menge: 1,000 St
Kostengruppe DIN 276 2018-12: 354

**03.01.0090 Bewegungsfuge Deckenbekl. Gipspl. einlagig D 12,5mm**
STLB-Bau 2026-04 039
Bewegungsfuge, mit Fugenprofil aus Aluminium, Ausführung an Deckenbekleidung aus Gipsplatten, Bauplatten Typ A, einlagig, Dicke 12,5 mm.
Menge: 2,000 m
Leistungsbereichkatalog: 039
Kostengruppe DIN 276 2018-12: 354

**03.01.0100 Bewegungsfuge Deckenbekl. Gipspl. einlagig D 12,5mm**
STLB-Bau 2026-04 039
Bewegungsfuge, mit Fugenprofil aus Aluminium, Ausführung an Deckenbekleidung aus Gipsplatten, Feuerschutzplatten Typ DF, einlagig, Dicke 12,5 mm.
Menge: 0,500 m
Leistungsbereichkatalog: 039
Kostengruppe DIN 276 2018-12: 354

**03.01.0110 Revisionsklappe für ELT + HT rechteckig, glatt, 60/60cm**
Liefern und montieren von rechteckigen Revisionsklappen, Oberfläche Gipskarton, glatt, in bündig einzusetzenden Alurahmen, mit Kettensicherung, Tip on Beschlag, Reviklappe ca. 60 x 60cm,

Einbauort: abgehängte Unterdecken
Menge: 1,000 St
Kostengruppe DIN 276 2018-12: 354

**03.01.0120 Revisionsklappe für ELT + HT rechteckig, Akustik, 60/60cm**
Liefern und montieren von rechteckigen Revisionsklappen, Oberfläche Gipskarton- Akustikplatte, Lochung gem. beschriebener Position, in bündig einzusetzenden Alurahmen, mit Kettensicherung, Tip on Beschlag, Reviklappe ca. 60 x 60cm, die Revisionsklappen sind sauber einzusetzen, das Lochbild ist sauber durchlaufend, ohne Versatz auszubilden.

Einbauort: abgehängte Unterdecken
Menge: 2,000 St
Kostengruppe DIN 276 2018-12: 354

**03.01.0130 Zulage Raumhöhe bis ca 4,0/ 5,1m**
*** Pauschalposition
Zulage Raumhöhe bis ca 4,0 m, im Bereich Achse D-E/3-4 Höhe bis 5,1 m
Zulage auf die in diesem Titel beschriebenen geschlossenen Unterdecken für das Ausführen der Arbeiten im Bereich von Raumhöhen bis ca 4,0 m, im Bereich Achse D-E/3-4 bis ca. 5,1m.
Beim Deckenanschluss ist einzukalkulieren, dass in den Achsen 1-3 und 4-6 die Deckenunterkante der Rohdecke eine Neigung von ca. 3,1% hat.
Antransport, Aufbau, Vorhaltung über die Bauzeit der eigenen Leistungserbringung, Abbau und Abtransport evtl. erforderlicher Gerüstungen o. ä. sind mit dieser Zulageposition pauschal für alle in diesem Titel beschriebenen Leistungen abgegolten.
Menge: 1,000 psch
Kostengruppe DIN 276 2018-12: 354

#### Abschnitt 03.02 Mineralfaser-Rasterdecken

*Hinweis: Ausführungsbeschreibung Unterdecke aus Mineralplatten 625/625mm*
Ausführungsbeschreibung

Mindestanforderungen Unterdecke aus Mineralplatten 625/625mm:

Unterdecke, DIN EN 13964 oglw., Bekleidung aus Mineralplatten DIN 18177-1 oglw., Plattendicke 15 mm, L/B 625/625 mm, Baustoffklasse DIN 4102-1 mind. A2 (nichtbrennbar) oder gleichwertige Klassifizierung nach DIN EN 13501-1
Anfälligkeitsstufe A, nicht anfällig für Wachstum von Mikroorganismen, Beanspruchungsklasse: gemäß Positionstext
Sichtseiten strukturiert, genadelt, Farbton weiß, mit Grenzwerten für Ebenheitsabweichungen mit erhöhten Anforderungen DIN 18202 Ausgabe 2019-07 Tabelle 3 Zeile 4 und 7, scharfkantig, Platten einzeln herausnehmbar, Unterkonstruktion aus Stahl-T-Profilen, Profilbreite 15 mm, weiß beschichtet, abhängen mit Noniusabhängern,
Korrosivitätskategorie: gemäß Positionstext
Einbauhöhe: gemäß Positionstext
Abhängehöhe: gemäß Positionstext,
Befestigen mit bauaufsichtlich zugelassenen Befestigungsmitteln, Befestigungsuntergrund Stahlbeton, Unterkonstruktion verdeckt, Arbeitshöhe der zu bearbeitenden oder zu bekleidenden Fläche bis 5,5 m über der Standfläche des hierfür erforderlichen Gerüstes, Gerüst wird gesondert vergütet,
Hersteller und Typ
wie zB. OWAcoustic Sanitas 02, Kante S3, weiß oder gleichwertig,
Hersteller und Typ '.............................'
vom Bieter einzutragen.

Ausführung gemäß Zeichnung, siehe Zeichnungs-Nr.
13098-AA_DS030 Deckenspiegel UG

**03.02.0010 Unterdecke Mineralpl. D 15mm L/B 625/625mm UK Stahl-T-Profil Noniusabhänger Abhänge-H 950 mm**
*** EP-Aufgliederung gefordert
Unterdecke aus Mineralplatten gemäß Ausführungsbeschreibung

Beanspruchungsklasse nach DIN EN 13964: A, bis Rh 70 %, T 25 Grad Celsius oglw.,
Korrosivitätskategorie C1 (unbedeutend) DIN EN ISO 12944-2 oglw.,
Einbauhöhe UK Decke: 2,95 m m üOKFF
Abhängehöhe: bis ca. 950 mm
Menge: 410,000 m2
Leistungsbereichkatalog: 039
Kostengruppe DIN 276 2018-12: 354
DIN276-1_08: 353

**03.02.0020 Unterdecke Mineralpl. D 15mm L/B 625/625mm UK Stahl-T-Profil Noniusabhänger Abhänge-H 1350 mm**
*** EP-Aufgliederung gefordert
Unterdecke aus Mineralplatten gemäß Ausführungsbeschreibung

Beanspruchungsklasse nach DIN EN 13964: B, bis Rh 90 %, T 30 Grad Celsius oglw.,
Korrosivitätskategorie C2 (gering) DIN EN ISO 12944-2 oglw.,
Einbauhöhe UK Decke: 2,50 m m üOKFF
Abhängehöhe: bis ca. 1350 mm

Einbauort: WCs, Duschen
Menge: 46,000 m2
Leistungsbereichkatalog: 039
Kostengruppe DIN 276 2018-12: 354
DIN276-1_08: 353

**03.02.0030 Zulage Unterdecke Mineralpl. D15mm, Wandanschluss mit Wandwinkel**
Zulage Unterdecke Mineralpl. D15mm, Wandanschluss mit Wandwinkel
Zulage auf die Position Unterdecke Mineralpl. D15mm für das Herstellen eines systemkonformen Wandanschlusses mit systemgebundenem Wandanschluss- Winkelprofil (Blechwinkel), weiss beschichtet, Schattennut, Nutbreite ca 15- 20mm, Nuttiefe ca 12,5mm, inkl. aller Befestigungsmaterialien.
Wandanschlüsse an Untergrund GK, Beton (verputzt), Mauerwerk (verputzt).
Abgerechnet wird nach lfm.
Menge: 558,000 m
Kostengruppe DIN 276 2018-12: 354

**03.02.0040 Deckenausschnitte für ELT ca 50/50 bis ca 100/100mm**
Deckenausschnitte für ELT ca. 50/50mm bis 100/100mm
Herstellen von rechteckigen Ausschnitten in vorbeschriebenen Mineralfaserdecken für Schalter und Präsenzmelder.
Inkl. erforderlicher Auswechslungen in der Unterkonstruktion und dem Einlegen von Verstärkungsprofilen,
Menge: 29,000 St
Kostengruppe DIN 276 2018-12: 354

**03.02.0050 Deckenausschnitte für ELT ca 100/100 bis ca 140/140mm**
Deckenausschnitte für ELT ca. 100/100mm bis 140/140mm
Herstellen von rechteckigen Ausschnitten in vorbeschriebener Mineralfaserdecken für Einbauleuchten.
Inkl. erforderlicher Auswechslungen in der Unterkonstruktion und dem Einlegen von Verstärkungsprofilen,
Menge: 40,000 St
Kostengruppe DIN 276 2018-12: 354

**03.02.0060 Deckenausschnitte für ELT/RLT DN 100 bis DN 200mm**
Deckenausschnitte rund ca. DN100 bis DN200mm
Herstellen von runden Ausschnitten in vorbeschriebenen Mineralfaserdecken für Lautsprecher, Tellerventile etc.
Inkl. erforderlicher Auswechslungen in der Unterkonstruktion und dem Einlegen von Verstärkungsprofilen,
Menge: 46,000 St
Kostengruppe DIN 276 2018-12: 354

**03.02.0070 Zulage bauseitige Montage Deckeneinlegeleuchte 625/625mm in Mineralfaserdecke**
Zulage bauseitige Montage Deckeneinlegeleuchte 625/625mm in Mineralfaserdecke.
Zulage für Koordination, Abstimmung und Vorbereitung Unterkonstruktion für die bauseitige Montage von  Deckeneinlegeleuchten, passend zu Rastermaß der Mineralfaserdecke,  625/625mm.
Inkl. des Einlegens von Verstärkungsprofilen,
Menge: 118,000 St
Kostengruppe DIN 276 2018-12: 354

**03.02.0080 Deckenverstärkung (Einlage) für bauseitige Montage Innenrollo an Fenstern**
Deckenverstärkung (Einlage) für bauseitige Montage Innenrollo an Fenstern
Herstellen von Deckenverstärkung (Einlage) als Montageuntergrund für bauseits, später zu montierende Innenrollos unter beschriebenen Unterdeckensystemen.
Einbauort: gem. Angabe örtliche Bauleitung im Innenbereich vor Fensteröffnungen.
Einzellänge ca 1,60 - 2,50m,
Einzelbreite ca 20cm
Inkl. erforderlicher Auswechslungen in der Unterkonstruktion und dem Einlegen von Verstärkungsprofilen.

Einbauort:
U/B1 bis U/B3, Labor, UC/UD, Achse A/2-6, Achse A-B/6
Menge: 13,000 m
Kostengruppe DIN 276 2018-12: 354

**03.02.0090 Zulage Raumhöhe bis ca 4,0/ 5,1m**
*** Pauschalposition
Zulage Raumhöhe bis ca 4,0 m, im Bereich Achse D-E/3-4 Höhe bis 5,1 m
Zulage auf die in diesem Titel beschriebenen Mineralfaser-Rasterdecken für das Ausführen der Arbeiten im Bereich von Raumhöhen bis ca 4,0 m, im Bereich Achse D-E/3-4 bis ca. 5,1m.
Beim Deckenanschluss ist einzukalkulieren, dass in den Achsen 1-3 und 4-6 die Deckenunterkante der Rohdecke eine Neigung von ca. 3,1% hat.
Antransport, Aufbau, Vorhaltung über die Bauzeit der eigenen Leistungserbringung, Abbau und Abtransport evtl. erforderlicher Gerüstungen o. ä. sind mit dieser Zulageposition pauschal für alle in diesem Titel beschriebenen Leistungen abgegolten.
Menge: 1,000 psch
Kostengruppe DIN 276 2018-12: 354

#### Abschnitt 03.03 Metall-Kassettendecken

*Hinweis: Ausführungsbeschreibung Langfeld-Metallkassettendecken, abklappbar*
Ausführungsbeschreibung

Mindestanforderungen Langfeld-Metall-Kassettendecken, abklappbar:

Liefern und betriebsfertiges Montieren einer freitragenden Unterdecke als  abklappbare Metall- Kassettendecke, inkl. systemgebundener Unterkonstruktion nach statischem Erfordernis, ohne Brandschutzanforderungen, an bauseitiger Stahlbetondecke herstellerkonform befestigen, seitliche Befestigung des G-förmigen Randprofils an separat beschriebenem Deckenfries.
Wegen der hohen Installtionsdichte in den Flurdecken ist überwiegend mit Weitspannträgern zu arbeiten, in den randbereichen Abhängung von der Decke möglich, Abhängehöhe bis 1,60 m. Die Elemente sind so auszuführen, dass ein leichtes Abklappen und Verschieben der Elemente über die Längsachse gewährleistet ist. Jede Kassette ist so einzeln abklappbar und abnehmbar. Das Öffnen der Kassette ist durch 2 sichtbare von unten bedienbare Imbusschrauben zu gewährleisten. Das Anheben der Kassetten zum Öffnen ist nicht zulässig. Verriegelung Schraubenkopf rund, deckenbündig, sichtbar, glanzverzinkt mit Innensechskannt ca. 5mm

Herstellung und Ausführung der beschriebenen Systemdecke erfolgt auf Basis der DIN EN 13964 und dem technischen Regelwerk des TAIM e.v. oglw. Es sind nur nach DIN EN 13964 geprüfte oder gleichwertige sowie als solche vom Deckenhersteller geprüfte und zugelassene Systemteile anzubieten. Dies ist in einer Leistungserklärung basierend auf der Bauprodukte-Verordnung (EU) Nr. 305/2011 darzulegen.
Baustoffklasse DIN 4102-1 mind.  A2 (nichtbrennbar) oder gleichwertige Klassifizierung nach DIN EN 13501-1

Metallkassetten aus Stahl verzinkt, Materialstärke mind. 0,7mm
mit umlaufend scharfkantigem Kassettenrand.
Modulbreite der Kassetten: ca 300mm
Länge der Kassetten: gemäß Positionstext,
Die Längs- und Querstege C-förmig ca. 50/20 mm abgekantet und Überlappungen der oberen Umbüge vernietet, mit Distanznoppen an jeweils einem Längssteg, die den genauen Fugenabstand zwischen den einzelnen Kassetten herstellen, Stirnstege mit Laufrollen und Drehriegelverschluss
Die exakte Zentrierung zwischen den G - förmigen Randprofilen mit einer Fuge von ca. 3 mm an beiden Stirnseiten ist durch Gleitrollen sicherzustellen.

Sämtliche Maße sind auf der Baustelle vor Fertigung zu überprüfen. Alle Kassetten sind werkseitig fertiggestellt und einbaufertig anzuliefern. Ein Anschneiden und Aufkanten der Kassetten ist nicht zulässig.
Untersicht: mit akustisch wirksamer Perforation
Die Oberfläche der Kassetten ist mit einer hochwertigen, glatten und pflegeleichten Pulverbeschichtung ähnlich RAL 9010 auszuführen.
Schichtdicke: ca. 60-70µm

Gesundheitsschutz / Emissionsprüfung:
Die eingesetzten Deckenplatten und Beschichtungen und sonstigen innenraumrelevanten Komponenten müssen die Anforderungen des aktuellen AgBB-Bewertungsschemas erfüllen. Der Nachweis ist durch einen Prüfbericht nach DIN EN 16516 oder gleichwertig zu erbringen.

Abrechnung:
nach m2 fertig eingebauter Kassettendeckenfläche.

Einbauhöhe UK Decke: 2,40 m bis 2,65 m üOKFF gemäß Deckenspiegel
Abhängehöhe bis ca. 1,60 m
Arbeitshöhe der zu bearbeitenden oder zu bekleidenden Fläche bis 4,1 m über der Standfläche des hierfür erforderlichen Gerüsts, Gerüst wird gesondert vergütet,

z.B. Fabrikat FURAL Swing oder gleichwertig.

Angeb. Produkt: '.............................'

Ausführung gemäß Zeichnung, siehe Zeichnungs-Nr.
13098-AA_DS030 Deckenspiegel UG
13098-AA_DE868 Friesanschluss Abhangdecke Flur

**03.03.0010 Unterdecke als Langfeld- Metallkassettendecke, abklappbar, L 2080mm**
Unterdecke als Langfeld- Metallkassettendecke, abklappbar
gemäß Ausführungsbeschreibung
Länge ca 2080mm,

Einbauort:
Zugangsflur 1b
Verbindungsflur
Zugangsflur 2
OP-Flur
Menge: 119,000 m²
Kostengruppe DIN 276 2018-12: 354

**03.03.0020 Unterdecke als Langfeld- Metallkassettendecke, abklappbar, L 1895mm**
Unterdecke als Langfeld- Metallkassettendecke, abklappbar
gemäß Ausführungsbeschreibung
Länge ca 1895mm,

Einbauort:
Flur Holding
Menge: 16,000 m²
Kostengruppe DIN 276 2018-12: 354

**03.03.0030 Unterdecke als Langfeld- Metallkassettendecke, abklappbar, L 1840mm**
Unterdecke als Langfeld- Metallkassettendecke, abklappbar
gemäß Ausführungsbeschreibung
Länge ca 1840mm,

Einbauort:
OP-Flur
Menge: 2,500 m²
Kostengruppe DIN 276 2018-12: 354

**03.03.0040 Unterdecke als Langfeld- Metallkassettendecke, abklappbar, L 1725mm**
Unterdecke als Langfeld- Metallkassettendecke, abklappbar
gemäß Ausführungsbeschreibung
Länge ca 1725mm,

Einbauort:
Flur Holding
Menge: 3,000 m²
Kostengruppe DIN 276 2018-12: 354

**03.03.0050 Unterdecke als Langfeld- Metallkassettendecke, abklappbar, L 1080mm**
Unterdecke als Langfeld- Metallkassettendecke, abklappbar
gemäß Ausführungsbeschreibung
Länge ca 1080mm,

Einbauort:
OP-Flur
Menge: 7,000 m²
Kostengruppe DIN 276 2018-12: 354

**03.03.0060 Brandschutz-Unterdecke als Langfeld- Metallkassettendecke, abklappbar, L 1920mm, F30**
Unterdecke als Langfeld- Metallkassettendecke, abklappbar
gemäß Ausführungsbeschreibung

hier als selstständige Brandschutz-Unterdecke
Feuerwiderstandsklasse F30-A/AB (nichtbrennbar) nach DIN 4102 bzw. Klassifizierung EI 30 (a-b) nach DIN EN 13501 oder gleichwertige Klassifizierung, geprüft für Brandbeanspruchung von oben und unten, geprüftes System gemäß allgemeinem bauaufsichtlichen Verwendbarkeitsnachweis

Metallkassettendecke, Randfries, Anschlüsse, Abhänger, Wandkonsolen und sämtliche Einbauten müssen Bestandteil eines gemeinsamen geprüften F30-Gesamtsystems sein

Abhanghöhe: ca 440mm
Länge ca 1920mm,

Einbauort:
Zugangsflur 1a

Angeb. Produkt: '.............................'
Menge: 21,500 m²
Kostengruppe DIN 276 2018-12: 354

**03.03.0070 Unterdecke Gipspl. einlagig Baupl.A D 12,5mm UK Stahlblechprofil verz Grund-Tragprofil Abhänge-H 1600 mm Q2**
Unterdecke DIN 18168-1 oglw., innen, Baustoffklasse DIN 4102-1 mind.  A2 (nichtbrennbar) oder gleichwertige Klassifizierung nach DIN EN 13501-1
Bekleidung aus Gipsplatten DIN 18180 und DIN EN 520 oglw. , einlagig, Bauplatten GKB / Typ A, Dicke 12,5 mm, befestigen mit Schnellbauschrauben DIN EN 14566 und DIN 18182-2 oglw., Unterkonstruktion aus verzinkten Stahlblechprofilen DIN EN 14195 und DIN 18182-1oglw. , Grund- und Tragprofil als CD-Profil DIN 18182-1 oglw. , Dicke 0,6 mm, als frei gespannte Unterkonstruktion (alternativ mit Noniusabhängern, Abhängehöhe bis ca. 1600 mm oder in den schmalen Randbereichen mittels systemzugelassener Wandkonsolen), Ausbildung des Grundprofils nach stat. Erfordernis/ Zulasssung der Unterdecke
Befestigen mit bauaufsichtlich zugelassenen Befestigungsmitteln, Befestigungsuntergrund Stahlbeton, Mauerwerk und GK- Ständerwände, Unterkonstruktion verdeckt, Spachtelung Qualitätsstufe Q2
Ausführung als geschlossene Deckenrandbereiche in den Fluren, in die vorbeschriebene Metall-Kassettendecke eingebaut werden

Einbauhöhe UK Decke: 2,40 m bis 2,65 m üOKFF gemäß Deckenspiegel
Abhängehöhe bis ca. 1,60 m
Arbeitshöhe der zu bearbeitenden oder zu bekleidenden Fläche bis 4,1 m über der Standfläche des hierfür erforderlichen Gerüsts, Gerüst wird gesondert vergütet,

Einbauort: Flure

Ausführung gemäß Zeichnung, siehe Zeichnungs-Nr.
13098-AA_DS030 Deckenspiegel UG
13098-AA_DE868 Friesanschluss Abhangdecke Flur
Menge: 43,000 m2
Leistungsbereichkatalog: 039
Kostengruppe DIN 276 2018-12: 354

**03.03.0080 Zulage Deckenfries, GKB/Typ A, 12,5mm, Breite ca 8-40cm**
Zulage auf die Position Unterdecke Gipspl. einlagig Baupl. GKB/ Typ A D 12,5mm
für die Erschwernis des Herstellens als Deckenfries, GkB, 12,5mm, Breite ca 8-40cm, das Deckenfries schließt einseitig an Stahlbeton-, Mauerwerk- oder GK- Ständerwände an, auf der anderen Längsseite schließt das Deckenfries mittels ca. 80mm hoher GKB- Aufkantung (Aufkantung werkseitig mittels Gehrungsfuge verklebt hergestellt) und CD-  Blechhinterlegung an in sep. Pos. beschriebene Metall- Langfeldkassettendecke an.
Menge: 208,000 m
Kostengruppe DIN 276 2018-12: 354

**03.03.0090 Höhenversprung Deckenbekl. Gipspl. Baupl. A D 12,5mm Q2**
Zulage für Höhenversprung, Ausführung an Unterdecke aus Gipsplatten, Dicke 12,5 mm, Spachtelung Qualitätsstufe Q2.

Zulage auf die Position Unterdecke Gipsplatten D12,5mm für den Höhenversprung in der Unterdecke durch Ausbildung einer vertikalen Schürze durch GKB-Bauplatten, inkl. systemzugehöriger Anschluss- und Eckprofileprofile für die beiden anschließenden Unterdecken
Abgerechnet wird nach lfm.
Höhenversprung 15-20 cm

Einbauort: Zugangsflur 1b
Menge: 2,500 m
Leistungsbereichkatalog: 039
Kostengruppe DIN 276 2018-12: 354

**03.03.0100 Unterdecke F30-A Gipspl. einlagig Feuerschutzpl. GKF/Typ DF D 12,5mm UK Stahlblechprofil verz Grund-Tragprofil Abhänge-H 440 mm Q2**
Unterdecke DIN 18168-1 oglw., innen, als selstständige Brandschutz-Unterdecke, Feuerwiderstandsklasse F30-A/AB (nichtbrennbar) nach DIN 4102 bzw. Klassifizierung EI 30 (a-b) nach DIN EN 13501 oder gleichwertige Klassifizierung, geprüft für Brandbeanspruchung von oben und unten, geprüftes System gemäß allgemeinem bauaufsichtlichen Verwendbarkeitsnachweis
Bekleidung aus Gipsplatten DIN 18180 und DIN EN 520 oglw. , einlagig, Feuerschutzplatten GKF / Typ DF, Dicke 12,5 mm, befestigen mit Schnellbauschrauben DIN EN 14566 und DIN 18182-2 oglw., Unterkonstruktion aus verzinkten Stahlblechprofilen DIN EN 14195 und DIN 18182-1oglw. , Grund- und Tragprofil als CD-Profil DIN 18182-1 oglw. , Dicke 0,6 mm, als frei gespannte Unterkonstruktion wegen der hohen Installationsdichte im Deckenraum (alternativ  mittels systemzugelassener Wandkonsolen), Ausbildung des Grundprofils nach stat. Erfordernis/ Zulasssung der Unterdecke
Befestigen mit bauaufsichtlich zugelassenen Befestigungsmitteln, Befestigungsuntergrund Stahlbeton, Mauerwerk und GK- Ständerwände, Unterkonstruktion verdeckt, Spachtelung Qualitätsstufe Q2
Ausführung als geschlossene Deckenrandbereiche in den Fluren, in die vorbeschriebene Metall-Kassettendecke eingebaut werden
Metallkassettendecke, Randfries, Anschlüsse, Abhänger, Wandkonsolen und sämtliche Einbauten müssen Bestandteil eines gemeinsamen geprüften F30-Gesamtsystems sein

Einbauhöhe UK Decke: 2,40 m üOKFF gemäß Deckenspiegel
Abhängehöhe bis ca. 0,45 m
Arbeitshöhe der zu bearbeitenden oder zu bekleidenden Fläche bis 3,0 m über der Standfläche des hierfür erforderlichen Gerüsts,

Einbauort: Zugangsflur 1a

Ausführung gemäß Zeichnung, siehe Zeichnungs-Nr.
13098-AA_DS030 Deckenspiegel UG
13098-AA_DE602 Anschluss WDVS Verbindungsflur
Menge: 7,000 m2
Leistungsbereichkatalog: 039
Kostengruppe DIN 276 2018-12: 354

**03.03.0110 Zulage Deckenfries, F30-A Gipspl., Breite ca 18-31cm**
Zulage auf die Position F30-Unterdecke Gipspl. einlagig Baupl. GKF/ Typ DF D 12,5mm
für die Erschwernis des Herstellens als Deckenfries, GKF, 12,5mm, Breite ca 18-31cm, das Deckenfries schließt einseitig an Stahlbeton-, Mauerwerk- oder GK- Ständerwände an, auf der anderen Längsseite schließt das Deckenfries mittels ca. 80mm hoher GKF- Aufkantung (Aufkantung werkseitig mittels Gehrungsfuge verklebt hergestellt) und CD-  Blechhinterlegung an in sep. Pos. beschriebene Metall- Langfeldkassettendecke an.
Metallkassettendecke, Randfries, Anschlüsse, Abhänger, Wandkonsolen und sämtliche Einbauten müssen Bestandteil eines gemeinsamen geprüften F30-Gesamtsystems sein
Menge: 27,500 m
Kostengruppe DIN 276 2018-12: 354

**03.03.0120 Zulage Kabeldurchführung Metall- Langfeldkassettendecke, DN 10mm**
Zulage Kabeldurchführung Metall- Langfeldkassettendecke, DN 10 mm
Zulage auf die beschriebene Metall- Langfeldkassettendecke
für das Herstellen von werkseitigen, runden Aussparungen mittig in dem Langfeldkassettenfeld für bauseitige Kabel der Rauchmelder, Rettungszeichenleuchten etc, inkl. Randverstärkung, Aussparungsgröße ca DN 10mm.
Menge: 18,000 St
Kostengruppe DIN 276 2018-12: 354

**03.03.0130 Zulage Aussparung Lautsprecher, Tellerventile Metall- Langfeldkassettendecke, DN 200mm**
Zulage Aussparung Lautsprecher Metall- Langfeldkassettendecke, bis DN 200mm
Zulage auf die beschriebene Metall- Langfeldkassettendecke
für das Herstellen von werkseitigen, runden Aussparungen mittig in dem Langfeldkassettenfeld für bauseitige Lautsprecher, Tellerventile, inkl. Randverstärkung, inkl. Ausbildung eines ca. 10 mm breiten Randstreifens ohne Perforation/ Lochung in der Kassette,  Aussparungsgröße bis ca DN 200mm.
Menge: 18,000 St
Kostengruppe DIN 276 2018-12: 354

**03.03.0140 Zulage Aussparung Einbauleuchte Metall- Langfeldkassettendecke, ca 1432/59mm**
Zulage Aussparung Einbauleuchte Metall- Langfeldkassettendecke, ca.1432/59mm
Zulage auf die beschriebene Metall- Langfeldkassettendecke
für das Herstellen von werkseitigen Aussparungen mittig in dem Langfeldkassettenfeld mit Ausschnittsmaß ca 1432/59mm inkl. Randverstärkung,  inkl. Ausbildung eines ca. 10 mm breiten Randstreifens ohne Perforation/ Lochung in der Kassette
Menge: 37,000 St
Kostengruppe DIN 276 2018-12: 354

**03.03.0150 Zulage Aussparung Einbauleuchte Metall- Langfeldkassettendecke, ca 592/59mm**
Zulage Aussparung Einbauleuchte Metall- Langfeldkassettendecke, ca.592/59mm
Zulage auf die beschriebene Metall- Langfeldkassettendecke
für das Herstellen von werkseitigen Aussparungen mittig in dem Langfeldkassettenfeld mit Ausschnittsmaß ca 592/59mm inkl. Randverstärkung,  inkl. Ausbildung eines ca. 10 mm breiten Randstreifens ohne Perforation/ Lochung in der Kassette
Menge: 4,000 St
Kostengruppe DIN 276 2018-12: 354

**03.03.0160 Zulage Aussparung Lüftungsauslass Metall- Langfeldkassettendecke, ca 500/500mm**
Zulage Lüftungsauslass Metall- Langfeldkassettendecke, ca. 500/500mm
Zulage auf die beschriebene Metall- Langfeldkassettendecke
für das Herstellen von werkseitigen Aussparungen mittig in dem Langfeldkassettenfeld mit Ausschnittsmaß ca 500/500mm inkl. Randverstärkung,  inkl. Ausbildung eines ca. 10 mm breiten Randstreifens ohne Perforation/ Lochung in der Kassette
Menge: 3,000 St
Kostengruppe DIN 276 2018-12: 354

**03.03.0170 Öffnungswerkzeug Metall- Langfeldkassettendecke**
Öffnungswerkzeug Metall- Langfeldkassettendecke
Liefern eines systemgebundenen Öffnungswerkzeugs zum schonenden Öffnen (Herunterklappen) der Metall- Langfeldkassettendecke. Ein Verkratzen / Beschädigen der beschichteten Kassetten ist zu verhindern.
Das Werkzeug ist nachweislich an den AG oder dessen Vertreter zu übergeben.
Menge: 2,000 St
Kostengruppe DIN 276 2018-12: 354

**03.03.0180 Zulage Raumhöhe bis ca 4m**
*** Pauschalposition
Zulage Raumhöhe bis ca 4m
Zulage auf die in diesem Titel beschriebenen Metall-Langfeldkassettendecken für das Ausführen der Arbeiten im Bereich von Raumhöhen bis ca 4m.
Beim Deckenanschluss ist einzukalkulieren, dass in den Achsen 1-3 und 4-6 die Deckenunterkante der Rohdecke eine Neigung von ca. 3,1% hat.
Antransport, Aufbau, Vorhaltung über die Bauzeit der eigenen Leistungserbringung, Abbau und Abtransport evtl. erforderlicher Gerüstungen o. ä. sind mit dieser Zulageposition pauschal für alle in diesem Titel beschriebenen Leistungen abgegolten.
Menge: 1,000 psch
Kostengruppe DIN 276 2018-12: 342

#### Abschnitt 03.04 Erdbebentauglichkeit

*Hinweis: Hinweis / Ausführungsbeschreibung Erdbebentauglichkeit*
Hinweis / Ausführungsbeschreibung Erdbebenzone 3

Das St.Antonius-Hospital liegt gemäß DIN 4149 bzw. DIN EN 1998-1 (Eurocode 8) in der Erdbebenzone 3, als Krankenhaus gehört es zur Kategorie (Gebäudeklasse) 4

Für die oben beschriebenen Abhangdecken sind Bereiche definiert worden, die hinsichtlich Erdbenensicherheit gesichert/ verstärkt werden sollen:
- alle Flurbereiche
- Holding Area
- Umbettung
- Versorgung
- UC/UD
In diesen Bereichen  sind zugelassene Dübel (Kategorie C2 oglw.) zu verwenden. Außerdem werden zusätzliche Befestigungen (doppelt so viele wie systembedingt sonst verwendet werden). In regelmäßigen Abständen (alle 2-3 m) sind zusätzliche horizontale Befestigungen aus Profilstahl zum Absichern gegen Schwingen vorzusehen.

Ausführung der Abhangdecken in Anlehnung der Angaben der NTSC 2018 (Italien) und der ASCE 7 und der ASTM E580 (USA).

**03.04.0010 Nachweis, Typenstatik Erdbebentauglichkeit**
*** Pauschalposition
Nachweis für Unterdeckensystem mit nachgewiesener Erdbebentauglichkeit gemäß DIN EN 1998 (Eurocode 8) für die projektspezifischen Einwirkungen. Nachweis der seismischen Eignung des Deckensystems einschließlich Unterkonstruktion, Befestigungsmitteln und Einbauten durch Herstellerunterlagen, Prüfberichte oder objektspezifische Statik

Der Nachweis ist für folgende der oben beschriebenen Abhangdeckensysteme vorzulegen:
- Mineralfaser-Rasterdecken
- Metall-Kassettendecken

Die Unterlagen sind dem AG oder dessen Vertreter in 2- facher Ausfertigung in Papierform und digital (PDF) vorzulegen.
Menge: 1,000 psch
Kostengruppe DIN 276 2018-12: 399

**03.04.0020 Zulage Mineralfaser-Rasterdecken Erdbebentauglichkeit**
Zulage Unterdecke Mineralpl. D15mm für Verstärkungsmaßnahmen gemäß Ausführungsbeschreibung zur Erlangung der Erdbebentauglichkeit

Einbaubereich:
- Holding Area
- Umbettung
- Versorgung
- UC/UD
Menge: 140,000 m2
Kostengruppe DIN 276 2018-12: 354

**03.04.0030 Zulage Metall-Kassettendecken Erdbebentauglichkeit**
Zulage Unterdecke Metall-Langfeldkassettendecken inkl. des Randfrieses für Verstärkungsmaßnahmen gemäß Ausführungsbeschreibung zur Erlangung der Erdbebentauglichkeit
Die Kassetten sind so einzubauen und zun sichern, dass sie bei einem Erdbeben in ihrer Position gehalten werden können. Sie dürfen nicht in der Führungsschiene/ Randprofil zusammen-/ übereinanderrutschen

Einbaubereich:
- alle Flure
Menge: 212,000 m2
Kostengruppe DIN 276 2018-12: 354

### Bereich 04 Stundenlohnarbeiten

#### Abschnitt 04.01 Stundenlohnarbeiten - Arbeitskräfte

*Hinweis: Anspruchsgrundlage*
Stundenlohnarbeiten dürfen nur auf besondere Anweisung der Objektüberwachung des  AG ausgeführt werden

**04.01.0010 Meister-in sämtliche Kosten/Zuschläge**
STLB-Bau 2025-04 091
Stundenlohnarbeiten durch Meister/-in
der Verrechnungssatz für die jeweilige Arbeitskraft umfasst sämtliche Aufwendungen wie Lohn- und Gehaltskosten, Lohn- und Gehaltsnebenkosten, Zuschläge, lohngebundene und lohnabhängige Kosten, sonstige Sozialkosten, Gemeinkosten, Wagnis und Gewinn.
Menge: 32,000 h
Leistungsbereichkatalog: 091
Kostengruppe DIN 276 2018-12: 399
DIN276-1_08: 399

**04.01.0020 Baufacharbeiter-in sämtliche Kosten/Zuschläge**
STLB-Bau 2025-04 091
Stundenlohnarbeiten durch Baufacharbeiter/-in
der Verrechnungssatz für die jeweilige Arbeitskraft umfasst sämtliche Aufwendungen wie Lohn- und Gehaltskosten, Lohn- und Gehaltsnebenkosten, Zuschläge, lohngebundene und lohnabhängige Kosten, sonstige Sozialkosten, Gemeinkosten, Wagnis und Gewinn.
Menge: 40,000 h
Leistungsbereichkatalog: 091
Kostengruppe DIN 276 2018-12: 399
DIN276-1_08: 399

**04.01.0030 Bauhelfer-in sämtliche Kosten/Zuschläge**
STLB-Bau 2025-04 091
Stundenlohnarbeiten durch Bauhelfer/-in
der Verrechnungssatz für die jeweilige Arbeitskraft umfasst sämtliche Aufwendungen wie Lohn- und Gehaltskosten, Lohn- und Gehaltsnebenkosten, Zuschläge, lohngebundene und lohnabhängige Kosten, sonstige Sozialkosten, Gemeinkosten, Wagnis und Gewinn.
Menge: 40,000 h
Leistungsbereichkatalog: 091
Kostengruppe DIN 276 2018-12: 399
DIN276-1_08: 399

#### Abschnitt 04.02 Maschinen

**04.02.0010 Trennschleifer Trennscheiben Bedienungspersonal Stein**
STLB-Bau 2025-04 091
Trennschleifer einschl. Trennscheiben, mit Bedienungspersonal, einsetzen,
der Verrechnungssatz für die jeweilige Arbeitskraft umfasst sämtliche Aufwendungen wie Lohn- und Gehaltskosten, Lohn- und Gehaltsnebenkosten, Zuschläge, lohngebundene und lohnabhängige Kosten, sonstige Sozialkosten, Gemeinkosten, Wagnis und Gewinn,
der Verrechnungssatz für das Gerät umfasst sämtliche Aufwendungen für den Betrieb, Gemeinkosten, Wagnis und Gewinn, Handgerät, für Stein.
Menge: 3,000 h
Leistungsbereichkatalog: 091
Kostengruppe DIN 276 2018-12: 399
DIN276-1_08: 399

**04.02.0020 Abbruchhammer**
STLB-Bau 2025-10 091
Abbruchhammer, einsetzen,
der Verrechnungssatz für die jeweilige Arbeitskraft umfasst sämtliche Aufwendungen wie Lohn- und Gehaltskosten, Lohn- und Gehaltsnebenkosten, Zuschläge, lohngebundene und lohnabhängige Kosten, sonstige Sozialkosten, Gemeinkosten, Wagnis und Gewinn,
der Verrechnungssatz für das Gerät umfasst sämtliche Aufwendungen für den Betrieb, Gemeinkosten, Wagnis und Gewinn.
Menge: 3,000 h
Leistungsbereichkatalog: 091
Kostengruppe DIN 276 2018-12: 399
DIN276-1_08: 399
